# Fossa séptica de polietileno de alta densidade (PEAD/HDPE)

- Propriedade do ficheiro: CYPE Ingenieros S.A.
- Formato: FIEBDC-3/2016
- Programa: Gerador de preços para construção civil. CYPE Ingenieros, S.A.
- Data: 19/04/2024
- Âmbito geográfico: Moçambique
- Moeda: MZN
- Custos indirectos: 3 %
- IVA: 17 %

## U Infra-estruturas no logradouro

### US Tratamento de águas residuais domésticas

#### USS Fossas sépticas e filtros

**USS010** Ud Fossa séptica de polietileno de alta densidade (PEAD/HDPE).
Fossa séptica de polietileno de alta densidade (PEAD/HDPE), de 1000 litros, de 1100 mm de diâmetro e 1550 mm de comprimento, com boca de acesso, boca de entrada e boca de saída.
Inclui: Marcação. Colocação e ligação da fossa séptica. Verificação do seu correcto funcionamento.
Critério de medição de projecto: Número de unidades previstas, segundo documentação gráfica de Projecto.
Critério de medição de obra: Medir-se-á o número de unidades realmente executadas segundo especificações de Projecto.

| Código | Un | Descrição | Rendimento | Preço | Importância |
|---|---|---|---|---|---|
| mt46fsp200dac | Ud | Fossa séptica de polietileno de alta densidade (PEAD/HDPE), de 1000 litros, de 1100 mm de diâmetro e 1550 mm de comprimento, com boca de acesso, boca de entrada e boca de saída, para tratamento primário de águas residuais. (material) | 1 | 16310.43 | 16310.430 |
| mo008 | h | Oficial de 1ª canalizador. (mão de obra) | 1.738 | 136.52 | 237.272 |
| mo107 | h | Ajudante de canalizador. (mão de obra) | 1.738 | 99.12 | 172.271 |
| % | % | Custos directos complementares | 2 % | 16719.973 | 334.399 |
|  |  | Custos directos |  |  | 17054.372 |
