# Soalho para exterior

- Propriedade do ficheiro: CYPE INGENIEROS, S.A.
- Formato: FIEBDC-3/2002
- Âmbito geográfico: Moçambique
- Custos indirectos: 3.00 %
- IVA: 17.00 %

**UXM010** m² Soalho para exterior, formado por tábuas de madeira maciça, de curupay, de 28x145x800/2800 mm, sem tratar, para lixagem e aplicação de óleo em obra; fixadas através do sistema de fixação à vista com tira-fundos sobre ripas de madeira de pinho, de 65x38 mm, tratadas em autoclave, com classificação de utilização classe 4, segundo EN 335, separadas entre elas 50 cm, através de parafusos galvanizados de cabeça em forma de avelã de 8x80 mm; as ripas fixam-se com buchas metálicas expansivas e tira-fundos, sobre base de betão (não incluída neste preço).
Fornecimento e colocação de soalho para exterior, formado por tábuas de madeira maciça, de curupay, de 28x145x800/2800 mm, sem tratar, para lixagem e aplicação de óleo em obra; fixadas através do sistema de fixação à vista com tira-fundos sobre ripas de madeira de pinho, de 65x38 mm, tratadas em autoclave, com classificação de utilização classe 4, segundo EN 335, separadas entre elas 50 cm, através de parafusos galvanizados de 8x80 mm; as ripas fixam-se com buchas metálicas expansivas e tira-fundos, sobre base de betão (não incluída neste preço). Incluindo p/p de fixação das tábuas às ripas através de tira-fundos latonados de cabeça hexagonal para chave Allen (como mínimo 2 sobre a largura da tábua), com execução prévia de furo e escareado da madeira, buchas expansivas metálicas e tira-fundos para fixação das ripas à base de betão, peças especiais e acabamento da madeira através de lixagem e aplicação de óleo em obra.
Inclui: Implantação, nivelação e fixação das ripas. Colocação das tábuas da primeira fiada, fixadas com um ponto de massa elastomérica de poliuretano. Fixação das tábuas da primeira fiada sobre as ripas. Colocação e fixação das sucessivas fiadas. Lixagem e aplicação de óleo no soalho finalizado.
Critério de medição de projecto: Superfície útil, medida segundo documentação gráfica de Projecto. Não foi incrementada a medição por perdas, uma vez que na composição se considerou 5% a mais.
Critério de medição de obra: Medir-se-á a superfície realmente executada segundo especificações de Projecto.

| Código | Un | Descrição | Rendimento | Preço | Importância |
|---|---|---|---|---|---|
| mt18mva015d | m | Ripa de madeira de pinho, de 65x38 mm, tratada em autoclave, com classe de utilização 4 segundo EN 335, para apoio e fixação dos soalhos de exterior. (material) | 2.500 | 3.34 | 8.35 |
| mt18mta030db | m² | Tábuas de madeira maciça, de curupay, de 28x145x800/2800 mm, sem tratar, para lixagem e aplicação de óleo em obra; inclusive p/p de acessórios de montagem. Segundo EN 13810-1 e EN 14342. (material) | 1.050 | 55.63 | 58.41 |
| mt18mva090 | Ud | Tira-fundo latonado, para madeira, de cabeça em forma de avelã hexagonal, para chave Allen. (material) | 28.000 | 0.30 | 8.40 |
| mt18mva085a | Ud | Bucha expansiva metálica e tira-fundo, para fixação de ripas ou madres de madeira sobre suporte base de betão. (material) | 5.000 | 1.57 | 7.85 |
| mo025 | h | Oficial de 1ª instalador de pavimentos de madeira. (mão de obra) | 0.564 | 2.07 | 1.17 |
| mo063 | h | Ajudante de instalador de pavimentos de madeira. (mão de obra) | 0.564 | 1.52 | 0.86 |
| % | % | Custos directos complementares | 2 % | 85.04 | 1.70 |
|  |  | Custos directos |  |  | 86.74 |
