# Protecção através de lonas

- Propriedade do ficheiro: CYPE INGENIEROS, S.A.
- Formato: FIEBDC-3/2002
- Âmbito geográfico: Moçambique
- Custos indirectos: 3.00 %
- IVA: 17.00 %

## 0 Trabalhos prévios

### 0M Equipamento

#### 0MP Protecção

**0MP050** Ud Protecção através de lonas, lâminas de polietileno e painéis de madeira, de todos aqueles elementos construtivos do terraço, que possam ser afectados enquanto decorram os trabalhos de reabilitação ou reforma.
Fornecimento e colocação de protecção através de lonas, lâminas de polietileno e painéis de madeira, de todos aqueles elementos construtivos do terraço (guardas, muretes, pavimentos, gelosias, etc.) que possam ser afectados enquanto decorram os trabalhos de reabilitação ou reforma. Incluindo a remoção posterior das protecções, limpeza, armazenamento, recolha e carga manual para camião ou contentor.
Inclui: Colocação da protecção. Remoção da protecção e carga para contentor.
Critério de medição de projecto: Número de unidades previstas, segundo documentação gráfica de Projecto.
Critério de medição de obra: Medir-se-á o número de unidades realmente executadas segundo especificações de Projecto.

| Código | Un | Descrição | Rendimento | Preço | Importância |
|---|---|---|---|---|---|
| mt32war020 | m² | Lâmina de polietileno transparente, de 0,2 mm de espessura. (material) | 10.000 | 0.20 | 2.00 |
| mt32war030 | m | Fita plástica autocolante. (material) | 10.000 | 0.05 | 0.50 |
| mt08eft010a | m² | Painel de aglomerado, hidrófugo, de 19 mm de espessura. (material) | 2.000 | 6.84 | 13.68 |
| mt32war060 | m² | Lona impermeável de protecção, de polietileno, com malha de reforço e corda perimetral de poliamida para o ajuste da lona. (material) | 10.000 | 5.24 | 52.40 |
| mo113 | h | Operário não qualificado construção. (mão de obra) | 2.281 | 1.47 | 3.35 |
| % | % | Custos directos complementares | 2 % | 71.93 | 1.44 |
|  |  | Custos directos |  |  | 73.37 |
