# Aluguer diário de plataforma elevatória de tesoura de 15 m de altura máxima de trabalho

- Propriedade do ficheiro: CYPE INGENIEROS, S.A.
- Formato: FIEBDC-3/2002
- Âmbito geográfico: Moçambique
- Custos indirectos: 0.03 %
- IVA: 17.00 %

## 0 Trabalhos prévios

### 0X Andaimes e equipamento de elevação

#### 0XP Plataformas elevatórias

**0XP010** Ud Aluguer diário de plataforma elevatória de tesoura de 15 m de altura máxima de trabalho.
Aluguer diário de plataforma elevatória de tesoura de 15 m de altura máxima de trabalho. Incluindo p/p de manutenção e seguro de responsabilidade civil.
Inclui: Revisão periódica para garantir a sua estabilidade e condições de segurança.
Critério de medição de projecto: Número de unidades previstas, segundo documentação gráfica de Projecto.
Critério de medição de obra: Amortização em forma de aluguer diário, segundo as condições definidas no contrato subscrito com a empresa fornecedora.

| Código | Un | Descrição | Rendimento | Preço | Importância |
|---|---|---|---|---|---|
| mq07ple010n | Ud | Aluguer diário de plataforma elevatória de tesoura de 15 m de altura máxima de trabalho, incluindo manutenção e seguro de responsabilidade civil. (equipamento) | 1.399 | 84.62 | 118.38 |
| % | % | Custos directos complementares | 2 % | 118.38 | 2.37 |
|  |  | Custos directos |  |  | 120.75 |
