# Transporte, colocação em obra e remoção de equipamento completo para compactação dinâmica do terreno

- Propriedade do ficheiro: CYPE INGENIEROS, S.A.
- Formato: FIEBDC-3/2002
- Âmbito geográfico: Moçambique
- Moeda: MZN
- Custos indirectos: 3.00 %
- IVA: 17.00 %

## A Acondicionamento do terreno

### AM Melhorias do terreno

#### AMC Compactações

**AMC001** Ud Transporte, colocação em obra e remoção de equipamento completo para compactação dinâmica do terreno.
Transporte, colocação em obra e remoção de equipamento completo para compactação dinâmica do terreno, através do efeito de impactos de alta energia realizados com martelos de impacto em queda livre, a uma distância de até 200 km.
Critérios considerados na determinação do preço da unidade de obra: O preço inclui o deslocamento à obra do pessoal especializado.
Inclui: Montagem do equipamento. Desmontagem do equipamento.
Critério de medição de projecto: Número de unidades previstas, segundo documentação gráfica de Projecto.
Critério de medição de obra: Medir-se-á o número de unidades realmente executadas segundo especificações de Projecto.

| Código | Un | Descrição | Rendimento | Preço | Importância |
|---|---|---|---|---|---|
| mq02din010a | Ud | Transporte, colocação em obra e remoção de equipamento completo para compactação dinâmica, através do efeito de impactos de alta energia, a uma distância de até 200 km. (equipamento) | 1.159 | 127397.76 | 147654.00 |
| % | % | Custos directos complementares | 2 % | 147654.00 | 2953.08 |
|  |  | Custos directos |  |  | 150607.08 |
