# Remoção de camada de protecção de terra vegetal em cobertura plana ajardinada

- Propriedade do ficheiro: CYPE INGENIEROS, S.A.
- Formato: FIEBDC-3/2002
- Âmbito geográfico: Moçambique
- Moeda: MZN
- Custos indirectos: 3.00 %
- IVA: 17.00 %

## D Demolições

### DQ Coberturas

#### DQP Camada de protecção em coberturas planas

**DQP040** m² Remoção de camada de protecção de terra vegetal em cobertura plana ajardinada.
Remoção de camada de protecção formada por 25 cm de espessura de terra vegetal e vegetação existente em cobertura plana ajardinada, com meios manuais, e carga manual para camião ou contentor.
Inclui: Remoção da terra e da vegetação. Armazenamento do material removido. Limpeza dos restos da obra. Carga manual do material removido e restos da obra para camião ou contentor.
Critério de medição de projecto: Superfície medida segundo documentação gráfica de Projecto.
Critério de medição de obra: Será medida a superfície realmente desmontada segundo especificações de Projecto.

| Código | Un | Descrição | Rendimento | Preço | Importância |
|---|---|---|---|---|---|
| mo113 | h | Operário não qualificado construção. (mão de obra) | 0.159 | 96.77 | 15.39 |
| % | % | Custos directos complementares | 2 % | 15.39 | 0.31 |
|  |  | Custos directos |  |  | 15.70 |
