# Desmontagem de beirado de cobertura inclinada

- Propriedade do ficheiro: CYPE INGENIEROS, S.A.
- Formato: FIEBDC-3/2002
- Âmbito geográfico: Moçambique
- Moeda: MZN
- Custos indirectos: 3.00 %
- IVA: 17.00 %

## D Demolições

### DQ Coberturas

#### DQR Remates

**DQR020** m Desmontagem de beirado de cobertura inclinada.
Desmontagem de beirado de cobertura inclinada, localizada a uma altura de até 20 m, com meios manuais, sem afectar a estabilidade dos elementos constructivos contiguos, e carga manual para camião ou contentor.
Critérios considerados na determinação do preço da unidade de obra: O preço inclui o corte das zonas deterioradas.
Inclui: Desmontagem do elemento. Remoção e armazenamento do material desmontado. Limpeza dos restos da obra. Carga manual do material desmontado e restos da obra para camião ou contentor.
Critério de medição de projecto: Comprimento medido segundo documentação gráfica de Projecto.
Critério de medição de obra: Será medido o comprimento realmente demolido segundo especificações de Projecto.

| Código | Un | Descrição | Rendimento | Preço | Importância |
|---|---|---|---|---|---|
| mo020 | h | Oficial de 1ª construção. (mão de obra) | 0.277 | 134.36 | 37.22 |
| mo113 | h | Operário não qualificado construção. (mão de obra) | 0.277 | 96.77 | 26.81 |
| % | % | Custos directos complementares | 2 % | 64.03 | 1.28 |
|  |  | Custos directos |  |  | 65.31 |
