# Estrutura de betão armado

- Propriedade do ficheiro: CYPE INGENIEROS, S.A.
- Formato: FIEBDC-3/2002
- Âmbito geográfico: Moçambique
- Custos indirectos: 3.00 %
- IVA: 17.00 %

## E Estruturas

### EH Betão armado

#### EHR Lajes fungiformes

**EHR025** m² Estrutura de betão armado, realizada com betão C25/30 (XC1(P); D12; S3; Cl 0,4) fabricado em central, volume total de betão 0,229 m³/m², com 30% de zonas maciças, e aço A400 NR, com uma quantidade total de 24 kg/m²; formada por: laje fungiforme com molde recuperável, horizontal, de altura 30 = 25+5 cm; nervuras "in situ" de 12 cm, entre-eixo 70 cm; molde recuperável de PVC, 64x70x25 cm; malha electrossoldada AR42 de aço A500 EL, em camada de compressão; montagem e desmontagem de sistema de cofragem contínuo, com acabamento à vista com textura lisa, formado por superfície cofrante de painéis de madeira tratada, reforçados com varetas e perfis, estrutura suporte horizontal de travessas metálicas e acessórios de montagem e estrutura suporte vertical de escoras metálicas, em zonas maciças e montagem e desmontagem de sistema de cofragem contínuo, formado por superfície cofrante de moldes recuperáveis, estrutura suporte horizontal de porta-travessas e guias metálicas e acessórios de montagem e estrutura suporte vertical de escoras metálicas, em zonas aligeiradas; pilares com altura livre de até 3 m e 30x30 cm de secção média.
Execução de estrutura de betão armado, realizada com betão C25/30 (XC1(P); D12; S3; Cl 0,4) fabricado em central, com um volume total de betão em laje com molde recuperável e pilares de 0,229 m³/m², com 30% de zonas maciças, e aço A400 NR em zona de maciços de pilares, vigas, nervuras, vigas de bordadura e pilares, com uma quantidade total de 24 kg/m² composta dos seguintes elementos: LAJE FUNGIFORME: horizontal, altura 30 = 25+5 cm; nervuras de betão "in situ" de 12 cm de espessura, entre-eixo 70 cm; molde recuperável de PVC, 64x70x25 cm; camada de compressão de 5 cm de espessura, com armadura de distribuição formada por malha electrossoldada AR42 100x300 mm de aço A500 EL; com montagem e desmontagem de sistema de cofragem contínuo, com acabamento à vista com textura lisa, formado por: superfície cofrante de painéis de madeira tratada, reforçados com varetas e perfis, amortizáveis em 20 utilizações; estrutura suporte horizontal de travessas metálicas e acessórios de montagem, amortizáveis em 150 utilizações e estrutura suporte vertical de escoras metálicas, amortizáveis em 150 utilizações, em zonas maciças e montagem e desmontagem de sistema de cofragem contínuo, formado por: superfície cofrante de moldes recuperáveis; estrutura suporte horizontal de porta-travessas e guias metálicas e acessórios de montagem, amortizáveis em 150 utilizações e estrutura suporte vertical de escoras metálicas, amortizáveis em 150 utilizações, em zonas aligeiradas, inclusive p/p de elaboração da armadura (corte, dobragem e moldagem de elementos) no estaleiro da obra e montagem no lugar definitivo da sua colocação, maciço de capitéis, reforço de aberturas e vigas de bordadura, elementos de sustentação, fixação e escoramento necessários para a estabilidade da cofragem, aplicação de líquido descofrante e cura do betão; PILARES: com altura livre de até 3 m e 30x30 cm de secção média, inclusive p/p de elaboração da armadura (corte, dobragem e moldagem de elementos) no estaleiro da obra e montagem no lugar definitivo da sua colocação, montagem e desmontagem do sistema de cofragem de chapas metálicas reutilizáveis, e agente filmógeno para cura de betões e argamassas.
Inclui: PILARES: Marcação. Colocação das armaduras com separadores homologados. Montagem do sistema de cofragem. Betonagem e compactação do betão. Desmontagem do sistema de cofragem. Cura do betão. Reparação de defeitos superficiais. LAJE: Implantação do sistema de cofragem. Montagem do sistema de cofragem. Marcação da geometria da planta sobre a cofragem. Colocação de moldes. Colocação das armaduras com separadores homologados. Betonagem e compactação do betão. Nivelamento da camada de compressão. Cura do betão. Desmontagem do sistema de cofragem. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt07aco020b | Ud | Separador homologado para pilares. (material) | 0.500 | 0.04 | 0.02 |
| mt08eup010a | m² | Chapa metálica de 50x50 cm, para cofragem de pilares de betão armado de secção rectangular ou quadrada, de até 3 m de altura, inclusive p/p de acessórios de montagem. (material) | 0.007 | 30.81 | 0.22 |
| mt50spa081a | Ud | Escora metálica telescópica, até 3 m de altura. (material) | 0.034 | 16.32 | 0.55 |
| mt08eft035a | m² | Painel de madeira tratada, de 30 mm de espessura, reforçado com varões e perfis, para cofragem de laje fungiforme com molde recuperável, para deixar um acabamento aparente do betão. (material) | 0.017 | 32.41 | 0.55 |
| mt08eva030 | m² | Estrutura suporte para cofragem recuperável, composta de: travessas metálicas e acessórios de montagem. (material) | 0.002 | 54.56 | 0.11 |
| mt08eva035 | m² | Estrutura suporte para cofragem de moldes recuperáveis, composta de: porta-travessas e guias metálicas e acessórios de montagem. (material) | 0.005 | 60.98 | 0.30 |
| mt08cim030b | m³ | Madeira de pinho. (material) | 0.001 | 152.87 | 0.15 |
| mt08var060 | kg | Pregos de aço de 20x100 mm. (material) | 0.012 | 4.49 | 0.05 |
| mt08dba010a | l | Agente desmoldante biodegradável em fase aquosa para betões com acabamento aparente. (material) | 0.004 | 5.23 | 0.02 |
| mt07cre010b | Ud | Molde recuperável de PVC, 64x70x25 cm, inclusive p/p de peças especiais. (material) | 0.028 | 43.30 | 1.21 |
| mt07aco020h | Ud | Separador homologado para lajes fungiformes. (material) | 1.200 | 0.04 | 0.05 |
| mt07aco040e | kg | Aço em varões nervurados, A400 NR, fornecido em obra em varões sem elaborar, diâmetros vários. (material) | 25.200 | 0.43 | 10.84 |
| mt08var050 | kg | Arame galvanizado para atar, de 1,30 mm de diâmetro. (material) | 0.225 | 0.71 | 0.16 |
| mt07ame020ddc | m² | Malha electrossoldada AR42 100x300 mm, com arames longitudinais de 4,2 mm de diâmetro e arames transversais de 4,2 mm de diâmetro, aço A500 EL. (material) | 1.100 | 1.03 | 1.13 |
| mt10haf020ngngc | m³ | Betão C25/30 (XC1(P) D12; S3; Cl 0,4), fabricado em central, segundo NP EN 206-1. (material) | 0.240 | 69.37 | 16.65 |
| mt08cur010a | l | Agente filmógeno para cura de betões e argamassas, com acabamento aparente. (material) | 0.150 | 2.65 | 0.40 |
| op00ciz020 |  | Guilhotina para aço em varões nervurados. | 1.000 | 0.00 | 0.00 |
| op00ata010 |  | Máquina de amarrar ferro. | 1.000 | 0.00 | 0.00 |
| op00sie020 |  | Serra de disco fixo, para mesa de trabalho. | 1.000 | 0.00 | 0.00 |
| au00auh010 |  | Balde para grua. | 1.000 | 0.00 | 0.00 |
| au00auh040 |  | Vibrador de betão, eléctrico. | 1.000 | 0.00 | 0.00 |
| au00auh030 |  | Torre de betonagem. | 1.000 | 0.00 | 0.00 |
| mo044 | h | Oficial de 1ª cofrador. (mão de obra) | 0.875 | 1.59 | 1.39 |
| mo091 | h | Ajudante de cofrador. (mão de obra) | 0.899 | 1.17 | 1.05 |
| mo043 | h | Oficial de 1ª armador de ferro. (mão de obra) | 0.367 | 1.59 | 0.58 |
| mo090 | h | Ajudante de armador de ferro. (mão de obra) | 0.399 | 1.17 | 0.47 |
| mo045 | h | Oficial de 1ª estruturista, em trabalhos de betonagem. (mão de obra) | 0.074 | 1.59 | 0.12 |
| mo092 | h | Ajudante de estruturista, em trabalhos de betonagem. (mão de obra) | 0.300 | 1.17 | 0.35 |
| % | % | Custos directos complementares | 2 % | 36.37 | 0.73 |
|  |  | Custos directos |  |  | 37.10 |
