# Reparação estrutural de betão, com argamassa à base de resina epóxi

- Propriedade do ficheiro: CYPE INGENIEROS, S.A.
- Formato: FIEBDC-3/2002
- Âmbito geográfico: Moçambique
- Moeda: MZN
- Custos indirectos: 3.00 %
- IVA: 17.00 %

## E Estruturas

### EH Betão armado

#### EHY Reparações

**EHY025** m² Reparação estrutural de betão, com argamassa à base de resina epóxi.
Aplicação manual de argamassa de reparação de dois componentes à base de resina epóxi, tixotrópica e com altas resistências mecânicas, com uma resistência à compressão aos 28 dias maior ou igual a 45 N/mm² e um módulo de elasticidade maior ou igual a 20000 N/mm², classe R4 segundo NP EN 1504-3, Euroclasse F de reacção ao fogo, segundo NP EN 13501-1, em camada de 20 mm de espessura média, com acabamento superficial afagado com esponja ou talocha, para reparação e reforço estrutural de elemento de betão.
Inclui: Preparação da mistura. Aplicação do produto. Perfilamento de arestas.
Critério de medição de projecto: Superfície medida segundo documentação gráfica de Projecto.
Critério de medição de obra: Medir-se-á a superfície realmente executada segundo especificações de Projecto.

| Código | Un | Descrição | Rendimento | Preço | Importância |
|---|---|---|---|---|---|
| mt09reh170a | kg | Argamassa de reparação de dois componentes à base de resina epóxi, tixotrópica e com altas resistências mecânicas, com uma resistência à compressão aos 28 dias maior ou igual a 45 N/mm² e um módulo de elasticidade maior ou igual a 20000 N/mm², classe R4 segundo NP EN 1504-3, Euroclasse F de reacção ao fogo, segundo NP EN 13501-1, para reparação estrutural do betão. (material) | 38.000 | 237.36 | 9019.68 |
| mo020 | h | Oficial de 1ª construção. (mão de obra) | 0.522 | 134.36 | 70.14 |
| mo113 | h | Operário não qualificado construção. (mão de obra) | 0.522 | 96.77 | 50.51 |
| % | % | Custos directos complementares | 2 % | 9140.33 | 182.81 |
|  |  | Custos directos |  |  | 9323.14 |
