# Colocação de injectores externos, em fissura de elemento de betão

- Propriedade do ficheiro: CYPE INGENIEROS, S.A.
- Formato: FIEBDC-3/2002
- Âmbito geográfico: Moçambique
- Moeda: MZN
- Custos indirectos: 3.00 %
- IVA: 17.00 %

## E Estruturas

### EH Betão armado

#### EHY Reparações

**EHY063** m Colocação de injectores externos, em fissura de elemento de betão.
Colocação de injectores externos, cada 20 cm, em fissura de elemento de betão, com adesivo tixotrópico de dois componentes à base de resina epóxi, e vedação superficial da fissura, com o mesmo material, a fim de evitar a fuga da leitada durante o processo de injecção.
Critérios considerados na determinação do preço da unidade de obra: O preço não inclui a injecção da resina.
Inclui: Vedação superficial da fissura. Marcação. Fixação dos injectores. Remoção dos injectores. Eliminação do material de vedação restante.
Critério de medição de projecto: Comprimento medido segundo documentação gráfica de Projecto.
Critério de medição de obra: Medir-se-á o comprimento realmente executado segundo especificações de Projecto.

| Código | Un | Descrição | Rendimento | Preço | Importância |
|---|---|---|---|---|---|
| mt09reh121 | Ud | Tampão injector externo. (material) | 5.000 | 19.67 | 98.35 |
| mt09reh122 | Ud | Injector externo. (material) | 5.000 | 64.03 | 320.15 |
| mt09reh120a | kg | Adesivo tixotrópico de dois componentes à base de resina epóxi, para a correcta ligação entre o betão fresco e o betão endurecido ou para melhorar a aderência do betão endurecido e o aço, segundo NP EN 1504-7. (material) | 0.425 | 531.50 | 225.89 |
| mo020 | h | Oficial de 1ª construção. (mão de obra) | 0.583 | 134.36 | 78.33 |
| mo112 | h | Operário especializado construção. (mão de obra) | 0.618 | 98.35 | 60.78 |
| % | % | Custos directos complementares | 2 % | 783.50 | 15.67 |
|  |  | Custos directos |  |  | 799.17 |
