# Asna de grande esquadria, de madeira serrada

- Propriedade do ficheiro: CYPE INGENIEROS, S.A.
- Formato: FIEBDC-3/2002
- Âmbito geográfico: Moçambique
- Moeda: MZN
- Custos indirectos: 3.00 %
- IVA: 17.00 %

## E Estruturas

### EM Madeira

#### EMC Estruturas para coberturas

**EMC020** Ud Asna de grande esquadria, de madeira serrada.
Asna de grande esquadria de 8 m de vão, pendente 30%, montada em obra com tirante, pendural, montantes, pernas e diagonais de madeira serrada de pinho, de 75x230 mm de secção, com acabamento polido; ligações com ferragens de aço galvanizado tipo DX51D+Z275N e parafusos rosca-chapa de aço zincado, para samblagem de estruturas de madeira; separação entre asnas até 5 m.
Inclui: Marcação de eixos de apoio na cabeça da parede ou pilar. Preparação da superfície de apoio. Marcação e corte de pranchas. Montagem da asna. Colocação e fixação provisória da asna. Aprumo e nivelamento. Ligação da asna e a sua base de apoio.
Critério de medição de projecto: Número de unidades previstas, incluindo no seu conjunto todos os elementos que as formam, segundo documentação gráfica de Projecto.
Critério de medição de obra: Medir-se-á o número de unidades realmente executadas segundo especificações de Projecto. Consideram-se incluídos todos os elementos integrantes da estrutura assinalados nos desenhos e pormenores do Projecto.

| Código | Un | Descrição | Rendimento | Preço | Importância |
|---|---|---|---|---|---|
| mt07mee101bi | m³ | Madeira serrada de pinho para asnas de grande esquadria, de até 5 m de comprimento, de 75x230 mm de secção, com acabamento polido. (material) | 0.396 | 27785.28 | 11002.97 |
| mt07emr511a | kg | Ferragens de aço galvanizado tipo DX51D+Z275N e parafusos rosca-chapa de aço zincado, para samblagem de estruturas de madeira, para classes de serviço 1 e 2 segundo NP EN 1995-1-1. (material) | 3.600 | 579.22 | 2085.19 |
| mq07gte010b | h | Autogrua de braço telescópico com uma capacidade de elevação de 20 t e 20 m de altura máxima de trabalho. (equipamento) | 2.155 | 2262.87 | 4876.48 |
| op00cla010 |  | Pregadora pneumática. | 1.000 | 0.00 | 0.00 |
| op00cep010 |  | Plainas. | 1.000 | 0.00 | 0.00 |
| mo048 | h | Oficial de 1ª montador de estruturas de madeira. (mão de obra) | 10.909 | 138.26 | 1508.28 |
| mo095 | h | Ajudante de montador de estruturas de madeira. (mão de obra) | 3.850 | 103.28 | 397.63 |
| % | % | Custos directos complementares | 2 % | 19870.55 | 397.41 |
|  |  | Custos directos |  |  | 20267.96 |
