# Elementos metálicos para samblagem de estruturas de madeira

- Propriedade do ficheiro: CYPE INGENIEROS, S.A.
- Formato: FIEBDC-3/2002
- Âmbito geográfico: Moçambique
- Moeda: MZN
- Custos indirectos: 3.00 %
- IVA: 17.00 %

## E Estruturas

### EM Madeira

#### EMM Elementos auxiliares para estruturas de madeira

**EMM010** kg Elementos metálicos para samblagem de estruturas de madeira.
Ferragens de aço galvanizado tipo DX51D+Z275N e parafusos rosca-chapa de aço zincado, para samblagem de estruturas de madeira, colocados em obra.
Inclui: Colocação e fixação provisória dos elementos de ligação. Aprumo e nivelamento. Ajuste das peças e uniões entre os diferentes componentes da estrutura.
Critério de medição de projecto: Peso nominal medido segundo documentação gráfica de Projecto.
Critério de medição de obra: Determinar-se-á, a partir do peso obtido em balança oficial das unidades chegadas à obra, o peso das unidades realmente executadas segundo especificações de Projecto.

| Código | Un | Descrição | Rendimento | Preço | Importância |
|---|---|---|---|---|---|
| mt07emr511a | kg | Ferragens de aço galvanizado tipo DX51D+Z275N e parafusos rosca-chapa de aço zincado, para samblagem de estruturas de madeira, para classes de serviço 1 e 2 segundo NP EN 1995-1-1. (material) | 1.000 | 579.22 | 579.22 |
| mo048 | h | Oficial de 1ª montador de estruturas de madeira. (mão de obra) | 0.069 | 138.26 | 9.54 |
| mo095 | h | Ajudante de montador de estruturas de madeira. (mão de obra) | 0.034 | 103.28 | 3.51 |
| % | % | Custos directos complementares | 2 % | 592.27 | 11.85 |
|  |  | Custos directos |  |  | 604.12 |
