# Ponto singular para fachada simples, de chapa perfilada de aço

- Propriedade do ficheiro: CYPE INGENIEROS, S.A.
- Formato: FIEBDC-3/2002
- Âmbito geográfico: Moçambique
- Moeda: MZN
- Custos indirectos: 3.00 %
- IVA: 17.00 %

## F Fachadas, divisões e protecções

### FL Fachadas ligeiras

#### FLA De chapas de aço e painéis sandwich

**FLA011** m Ponto singular para fachada simples, de chapa perfilada de aço.
Coroamento para fachada simples, de chapa perfilada de aço, com chapa dobrada de aço galvanizado, de 0,8 mm de espessura, 30 cm de desenvolvimento e 4 dobras, com rebites para a união das chapas entre si. Inclusive acessórios de fixação das peças, e vedante adesivo monocomponente, para a vedação das juntas entre chapas.
Inclui: Marcação e colocação do remate. Fixação mecânica.
Critério de medição de projecto: Largura medida segundo documentação gráfica de Projecto, incrementada em 5 cm para cada lado.
Critério de medição de obra: Medir-se-á o comprimento realmente executado segundo especificações de Projecto, incluindo as entregas nos apoios.

| Código | Un | Descrição | Rendimento | Preço | Importância |
|---|---|---|---|---|---|
| mt12www020dedd | m | Chapa dobrada de aço galvanizado, de 0,8 mm de espessura, 30 cm de desenvolvimento e 4 dobras, com rebites para a união das chapas entre si. (material) | 1.000 | 549.80 | 549.80 |
| mt13ccg030d | Ud | Parafuso auto-roscante de 6,5x130 mm de aço galvanizado, com anilha. (material) | 6.000 | 33.57 | 201.42 |
| mt22www010d | Ud | Cartucho de 290 ml de vedante adesivo monocomponente, neutro, súper elástico, à base de polímero MS, cor transparente, com resistência à intempérie e aos raios UV e alongamento até à rotura 750%. (material) | 0.100 | 510.25 | 51.03 |
| op00rem020 |  | Rebitadora pneumática. | 1.000 | 0.00 | 0.00 |
| mo051 | h | Oficial de 1ª montador de painéis metálicos. (mão de obra) | 0.317 | 138.06 | 43.77 |
| mo098 | h | Ajudante de montador de painéis metálicos. (mão de obra) | 0.159 | 100.44 | 15.97 |
| % | % | Custos directos complementares | 2 % | 861.99 | 17.24 |
|  |  | Custos directos |  |  | 879.23 |
