# Fachada pesada de painéis arquitectónicos bicamada de betão armado

- Propriedade do ficheiro: CYPE INGENIEROS, S.A.
- Formato: FIEBDC-3/2002
- Âmbito geográfico: Moçambique
- Moeda: MZN
- Custos indirectos: 3.00 %
- IVA: 17.00 %

## F Fachadas, divisões e protecções

### FP Fachadas pesadas

#### FPH Painéis arquitectónicos de betão

**FPH020** m² Fachada pesada de painéis arquitectónicos bicamada de betão armado.
Parede de fachada formada por painel arquitectónico bicamada de betão armado, de 10 cm de espessura, 3,3 m de largura máxima, 20 m² de superfície máxima, resistência à compressão > 25.000 kN/m² e resistência à flexão-tracção > 4.000 kN/m², compostos por cimento, inertes de granulometria seleccionada, malha electrossoldada e varões de reforço de aço, com inclusão ou delimitação de aberturas. Inclusive colocação em obra dos painéis com ajuda de autogrua, escoramentos, peças especiais, elementos metálicos para ligação entre painéis e entre painéis e elementos estruturais, limpeza e aplicação de primário nas juntas e vedação de juntas no lado exterior com silicone neutro sobre cordão de espuma de polietileno expandido de células fechadas. Totalmente montada.
Inclui: Marcação de painéis e elementos de ancoragem. Posicionamento dos painéis no seu lugar de colocação. Aprumo e escoramento dos painéis. Execução de ancoragens. Revisão de painéis. Vedação de juntas.
Critério de medição de projecto: Superfície medida segundo documentação gráfica de Projecto, sem duplicar esquinas nem encontros, descontando as aberturas de superfície maior de 3 m².
Critério de medição de obra: Medir-se-á a superfície realmente executada segundo especificações de Projecto, sem duplicar esquinas nem encontros, descontando as aberturas de superfície maior de 3 m².

| Código | Un | Descrição | Rendimento | Preço | Importância |
|---|---|---|---|---|---|
| mt12phg020a | m² | Painel arquitectónico bicamada de betão armado, de 10 cm de espessura, 3,3 m de largura máxima, 20 m² de superfície máxima, resistência à compressão > 25.000 kN/m² e resistência à flexão-tracção > 4.000 kN/m², composto por cimento, inertes de granulometria seleccionada, malha electrossoldada e varões de reforço de aço. (material) | 1.000 | 6841.36 | 6841.36 |
| mt12phg100 | Ud | Repercussão, por m² de fachada de painel arquitectónico de betão armado, de peças especiais e elementos metálicos para ligação entre painéis e entre painéis e elementos estruturais, limpeza e aplicação de primário na junta, e vedação de juntas no lado exterior com silicone neutro sobre cordão de espuma de polietileno expandido de células fechadas. (material) | 1.000 | 285.06 | 285.06 |
| mq07gte010c | h | Autogrua de braço telescópico com uma capacidade de elevação de 30 t e 27 m de altura máxima de trabalho. (equipamento) | 0.093 | 2659.87 | 247.37 |
| mo050 | h | Oficial de 1ª montador de painéis pré-fabricados de betão. (mão de obra) | 0.317 | 136.52 | 43.28 |
| mo097 | h | Ajudante de montador de painéis pré-fabricados de betão. (mão de obra) | 0.317 | 99.31 | 31.48 |
| % | % | Custos directos complementares | 2 % | 7448.55 | 148.97 |
|  |  | Custos directos |  |  | 7597.52 |
