# Capeamento de zincotitânio

- Propriedade do ficheiro: CYPE INGENIEROS, S.A.
- Formato: FIEBDC-3/2002
- Âmbito geográfico: Moçambique
- Moeda: MZN
- Custos indirectos: 3.00 %
- IVA: 17.00 %

## H Remates e trabalhos auxiliares

### HR Remates de fachada

#### HRZ De zincotitânio

**HRZ020** m Capeamento de zincotitânio.
Capeamento de chapa de zincotitânio, com um ângulo de inclinação de 10°, de 23 cm de largura e 0,8 mm de espessura, com pingadeira, para revestimento de muros de até 17 cm de espessura; colocação com adesivo betuminoso de aplicação a frio, sobre painel estrutural contraplacado aparafusado a ripas de madeira; e vedação das juntas entre peças e, se for o caso, das uniões com os muros com vedante adesivo monocomponente.
Inclui: Preparação da superfície de apoio. Preparação da base e dos meios de fixação. Execução da base de apoio de argamassa. Marcação da disposição das peças. Marcação da disposição das peças. Aplicação do adesivo. Colocação e fixação das peças metálicas niveladas e aprumadas. Vedação de juntas e limpeza.
Critério de medição de projecto: Comprimento medido entre eixos, segundo documentação gráfica de Projecto.
Critério de medição de obra: Medir-se-á, a eixos, o comprimento realmente executado segundo especificações de Projecto.

| Código | Un | Descrição | Rendimento | Preço | Importância |
|---|---|---|---|---|---|
| mt07mee203gf | m | Ripa de 40x40 mm de secção, de madeira de pinheiro-bravo (Pinus pinaster), tratada em autoclave, com classe de risco 4, segundo NP EN 335, acabamento escovado, com humidade inferior a 20%. (material) | 1.000 | 86.37 | 86.37 |
| mt07mee203ge | m | Ripa de 40x10 mm de secção, de madeira de pinheiro-bravo (Pinus pinaster), tratada em autoclave, com classe de risco 4, segundo NP EN 335, acabamento escovado, com humidade inferior a 20%. (material) | 1.000 | 54.88 | 54.88 |
| mt07tdm060a | m² | Painel estrutural contraplacado de madeira de pinho insigne (Pinus radiata), para utilização exterior, segundo NP EN 636, de 15 mm de espessura, com bordos rectos, Euroclasse D-s2, d0 de reacção ao fogo, segundo NP EN 13501-1, classe E1 em emissão de formaldeído, segundo NP EN 13986. (material) | 0.230 | 714.87 | 164.42 |
| mt13blw131 | Ud | Parafuso para fixação de elementos de madeira. (material) | 6.000 | 10.45 | 62.70 |
| mt20wwr010 | kg | Adesivo betuminoso de aplicação a frio, para chapas metálicas. (material) | 0.230 | 577.72 | 132.88 |
| mt20amr010a | m | Capeamento de chapa de zincotitânio, com um ângulo de inclinação de 10°, de 23 cm de largura e 0,8 mm de espessura, com pingadeira, para revestimento de muros de até 17 cm de espessura, com certificado TÜV-Rheinland de conformidade com o catálogo de critérios QUALITY ZINC. Inclusive acessórios de montagem e elementos próprios do sistema. (material) | 1.000 | 4227.21 | 4227.21 |
| mt22www010d | Ud | Cartucho de 290 ml de vedante adesivo monocomponente, neutro, súper elástico, à base de polímero MS, cor transparente, com resistência à intempérie e aos raios UV e alongamento até à rotura 750%. (material) | 0.200 | 502.65 | 100.53 |
| op00ciz010 |  | Tesoura. | 1.000 | 0.00 | 0.00 |
| mo018 | h | Oficial de 1ª serralheiro. (mão de obra) | 0.181 | 134.60 | 24.36 |
| mo059 | h | Ajudante de serralheiro. (mão de obra) | 0.091 | 99.50 | 9.05 |
| % | % | Custos directos complementares | 2 % | 4862.40 | 97.25 |
|  |  | Custos directos |  |  | 4959.65 |
