# Caldeira a gás, doméstica, convencional, mural, para aquecimento

- Propriedade do ficheiro: CYPE INGENIEROS, S.A.
- Formato: FIEBDC-3/2002
- Âmbito geográfico: Moçambique
- Moeda: MZN
- Custos indirectos: 3.00 %
- IVA: 17.00 %

## I Instalações

### IC Aquecimento, arrefecimento, climatização e A.Q.S.

#### ICG Caldeiras a gás

**ICG031** Ud Caldeira a gás, doméstica, convencional, mural, para aquecimento.
Caldeira mural a gás N, só aquecimento, câmara de combustão estanque, potência modulante de 9 a 30 kW, dimensões 850x440x370 mm, acendimento electrónico e segurança por ionização, sem chama piloto, painel de comando com display digital, vaso de expansão, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj016a | Ud | Caldeira mural a gás N, só aquecimento, câmara de combustão estanque, potência modulante de 9 a 30 kW, dimensões 850x440x370 mm, acendimento electrónico e segurança por ionização, sem chama piloto, painel de comando com display digital, vaso de expansão, kit standard de evacuação de fumos e modelo de montagem. (material) | 1.000 | 155313.31 | 155313.31 |
| mt38www010 | Ud | Material auxiliar para instalações de aquecimento. (material) | 1.000 | 162.04 | 162.04 |
| mo004 | h | Oficial de 1ª instalador de aquecimento. (mão de obra) | 3.641 | 138.06 | 502.68 |
| mo103 | h | Ajudante de instalador de aquecimento. (mão de obra) | 3.641 | 100.25 | 365.01 |
| % | % | Custos directos complementares | 2 % | 156343.04 | 3126.86 |
|  |  | Custos directos |  |  | 159469.90 |
