# Colector de distribuição de água

- Propriedade do ficheiro: CYPE INGENIEROS, S.A.
- Formato: FIEBDC-3/2002
- Âmbito geográfico: Moçambique
- Moeda: MZN
- Custos indirectos: 3.00 %
- IVA: 17.00 %

## I Instalações

### IC Aquecimento, arrefecimento, climatização e A.Q.S.

#### ICS Sistemas de condução de água

**ICS030** Ud Colector de distribuição de água.
Colector de distribuição de água formado por tubo de aço preto estirado sem soldadura, de 3" DN 80 mm de diâmetro e 4 mm de espessura, de 2 m de comprimento, com 1 ligação de entrada e 4 ligações de saída, com prancha isolante flexível de espuma elastomérica, à base de borracha sintética flexível, de estrutura celular fechada, com um elevado factor de resistência à difusão do vapor de água, de 50 mm de espessura. Inclusive manómetro, termómetros, ancoragens, suportes de tubagens isolados, acessórios e peças especiais para ligações.
Inclui: Marcação. Colocação e fixação. Ligação. Colocação do isolamento.
Critério de medição de projecto: Número de unidades previstas, segundo documentação gráfica de Projecto.
Critério de medição de obra: Medir-se-á o número de unidades realmente executadas segundo especificações de Projecto.

| Código | Un | Descrição | Rendimento | Preço | Importância |
|---|---|---|---|---|---|
| mt08tan330j | Ud | Material auxiliar para montagem e fixação das tubagens de aço, de 3" DN 80 mm. (material) | 2.000 | 102.64 | 205.28 |
| mt08tan020ik | m | Tubo de aço preto estirado sem soldadura, de 3" DN 80 mm de diâmetro e 4 mm de espessura, com o preço incrementado em 50% relativamente a acessórios e peças especiais. (material) | 2.000 | 925.85 | 1851.70 |
| mt17coe010j | m² | Prancha isolante flexível de espuma elastomérica, à base de borracha sintética flexível, de estrutura celular fechada, com um elevado factor de resistência à difusão do vapor de água, de 50 mm de espessura. (material) | 0.664 | 12642.47 | 8394.60 |
| mt17coe110 | l | Cola para manga isolante elastomérica. (material) | 3.000 | 1833.70 | 5501.10 |
| mt42www040 | Ud | Manómetro com banho de glicerina e diâmetro de esfera de 100 mm, com tomada vertical, para montagem roscado de 1/2", escala de pressão de 0 a 5 bar. (material) | 1.000 | 4175.58 | 4175.58 |
| mt42www050 | Ud | Termómetro bimetálico, diâmetro de esfera de 100 mm, com tomada vertical, com bainha de 1/2", escala de temperatura de 0 a 120°C. (material) | 5.000 | 5276.14 | 26380.70 |
| mo004 | h | Oficial de 1ª instalador de aquecimento. (mão de obra) | 0.771 | 138.06 | 106.44 |
| mo103 | h | Ajudante de instalador de aquecimento. (mão de obra) | 0.771 | 100.25 | 77.29 |
| % | % | Custos directos complementares | 2 % | 46692.69 | 933.85 |
|  |  | Custos directos |  |  | 47626.54 |
