# Grupo hidráulico para circuito de aquecimento

- Propriedade do ficheiro: CYPE INGENIEROS, S.A.
- Formato: FIEBDC-3/2002
- Âmbito geográfico: Moçambique
- Moeda: MZN
- Custos indirectos: 3.00 %
- IVA: 17.00 %

## I Instalações

### IC Aquecimento, arrefecimento, climatização e A.Q.S.

#### ICS Sistemas de condução de água

**ICS110** Ud Grupo hidráulico para circuito de aquecimento.
Equipamento pré-montado de impulsão para circuito de mistura com regulação a ponto fixo da temperatura, DN 25 mm, com bomba de circulação electrónica, válvula misturadora de 3 vias, com cabeça termostática, termostato de segurança, válvulas de corte de esfera com termómetros em impulsão e em retorno, válvulas de corte em impulsão e em retorno, válvula de retenção em retorno e carcaça de polietileno expandido de 15 mm de espessura para isolamento térmico.
Inclui: Marcação. Colocação dos componentes do grupo. Ligação e verificação do seu correcto funcionamento.
Critério de medição de projecto: Número de unidades previstas, segundo documentação gráfica de Projecto.
Critério de medição de obra: Medir-se-á o número de unidades realmente executadas segundo especificações de Projecto.

| Código | Un | Descrição | Rendimento | Preço | Importância |
|---|---|---|---|---|---|
| mt38alb810a | Ud | Equipamento pré-montado de impulsão para circuito de mistura com regulação a ponto fixo da temperatura, DN 25 mm, com bomba de circulação electrónica, válvula misturadora de 3 vias, com cabeça termostática, termostato de segurança, válvulas de corte de esfera com termómetros em impulsão e em retorno, válvulas de corte em impulsão e em retorno, válvula de retenção em retorno e carcaça de polietileno expandido de 15 mm de espessura para isolamento térmico. (material) | 1.000 | 73061.58 | 73061.58 |
| mo011 | h | Oficial de 1ª montador. (mão de obra) | 0.241 | 138.06 | 33.27 |
| mo080 | h | Ajudante de montador. (mão de obra) | 0.241 | 100.44 | 24.21 |
| % | % | Custos directos complementares | 2 % | 73119.06 | 1462.38 |
|  |  | Custos directos |  |  | 74581.44 |
