# Redutor

- Propriedade do ficheiro: CYPE INGENIEROS, S.A.
- Formato: FIEBDC-3/2002
- Âmbito geográfico: Moçambique
- Moeda: MZN
- Custos indirectos: 3.00 %
- IVA: 17.00 %

## I Instalações

### IG Gases combustíveis

#### IGW Elementos

**IGW010** Ud Redutor.
Redutor tipo FE-10 para um caudal máximo de 10 m³/h, 0,3 a 4 bar de pressão de entrada e 21 mbar de pressão de saída.
Inclui: Montagem, ligação e verificação do seu correcto funcionamento.
Critério de medição de projecto: Número de unidades previstas, segundo documentação gráfica de Projecto.
Critério de medição de obra: Medir-se-á o número de unidades realmente executadas segundo especificações de Projecto.

| Código | Un | Descrição | Rendimento | Preço | Importância |
|---|---|---|---|---|---|
| mt43cgp020be | Ud | Redutor tipo FE-10 para um caudal máximo de 10 m³/h, 0,3 a 4 bar de pressão de entrada e 21 mbar de pressão de saída. (material) | 1.000 | 5416.96 | 5416.96 |
| mo010 | h | Oficial de 1ª instalador de gás. (mão de obra) | 0.897 | 138.06 | 123.84 |
| mo109 | h | Ajudante de instalador de gás. (mão de obra) | 0.897 | 100.25 | 89.92 |
| % | % | Custos directos complementares | 2 % | 5630.72 | 112.61 |
|  |  | Custos directos |  |  | 5743.33 |
