# Cabine para bateria de garrafas de gases de petróleo liquefeitos (GPL)

- Propriedade do ficheiro: CYPE INGENIEROS, S.A.
- Formato: FIEBDC-3/2002
- Âmbito geográfico: Moçambique
- Moeda: MZN
- Custos indirectos: 3.00 %
- IVA: 17.00 %

## I Instalações

### IG Gases combustíveis

#### IGW Elementos

**IGW100** Ud Cabine para bateria de garrafas de gases de petróleo liquefeitos (GPL).
Cabine de chapa de aço galvanizado para armazenamento de bateria de 6 garrafas (3 de serviço e 3 de reserva), de 35 kg de capacidade unitária de gases de petróleo liquefeitos (GPL).
Inclui: Marcação. Colocação da cabine.
Critério de medição de projecto: Número de unidades previstas, segundo documentação gráfica de Projecto.
Critério de medição de obra: Medir-se-á o número de unidades realmente executadas segundo especificações de Projecto.

| Código | Un | Descrição | Rendimento | Preço | Importância |
|---|---|---|---|---|---|
| mt43bbg060b | Ud | Cabine de chapa de aço galvanizado, de 2500x500x1600 mm, com porta e grelhas de ventilação, para armazenamento de 6 garrafas de gases de petróleo liquefeitos (GPL) (3 de serviço e 3 de reserva), colocadas em linha. (material) | 1.000 | 73165.66 | 73165.66 |
| mo010 | h | Oficial de 1ª instalador de gás. (mão de obra) | 1.794 | 138.06 | 247.68 |
| mo109 | h | Ajudante de instalador de gás. (mão de obra) | 1.794 | 100.25 | 179.85 |
| % | % | Custos directos complementares | 2 % | 73593.19 | 1471.86 |
|  |  | Custos directos |  |  | 75065.05 |
