# Ramal de ventilação secundária individual

- Propriedade do ficheiro: CYPE INGENIEROS, S.A.
- Formato: FIEBDC-3/2002
- Âmbito geográfico: Moçambique
- Moeda: MZN
- Custos indirectos: 3.00 %
- IVA: 17.00 %

## I Instalações

### IS Drenagem de águas

#### ISB Tubos de queda

**ISB042** m Ramal de ventilação secundária individual.
Ramal de ventilação secundária individual da rede de drenagem de águas, formado por tubo de PVC, de 32 mm de diâmetro e 1,2 mm de espessura; união colada com adesivo. Inclusive líquido de limpeza, adesivo para tubos e acessórios de PVC, material auxiliar para montagem e fixação, acessórios e peças especiais.
Inclui: Marcação do traçado da tubagem para ventilação e da localização dos elementos de fixação. Disposição doa tubos. Fixação do material auxiliar para montagem e fixação à obra. Montagem, ligação e verificação do seu correcto funcionamento.
Critério de medição de projecto: Comprimento medido segundo documentação gráfica de Projecto.
Critério de medição de obra: Medir-se-á o comprimento realmente executado segundo especificações de Projecto.

| Código | Un | Descrição | Rendimento | Preço | Importância |
|---|---|---|---|---|---|
| mt36tvg400a | Ud | Material auxiliar para montagem e fixação das tubagens de PVC, de 32 mm de diâmetro. (material) | 0.250 | 17.36 | 4.34 |
| mt36tvg010ah | m | Tubo de PVC, de 32 mm de diâmetro e 1,2 mm de espessura, com o preço incrementado em 35% relativamente a acessórios e peças especiais. (material) | 1.050 | 156.26 | 164.07 |
| mt11var009 | l | Líquido de limpeza para colagem com adesivo de tubos e acessórios de PVC. (material) | 0.018 | 3626.74 | 65.28 |
| mt11var010 | l | Cola para tubos e acessórios de PVC. (material) | 0.009 | 4622.17 | 41.60 |
| op00ato010 |  | Aparafusadora. | 1.000 | 0.00 | 0.00 |
| op00mar010 |  | Martelo. | 1.000 | 0.00 | 0.00 |
| op00tal010 |  | Berbequim. | 1.000 | 0.00 | 0.00 |
| mo008 | h | Oficial de 1ª canalizador. (mão de obra) | 0.097 | 138.06 | 13.39 |
| mo107 | h | Ajudante de canalizador. (mão de obra) | 0.048 | 100.25 | 4.81 |
| % | % | Custos directos complementares | 2 % | 293.49 | 5.87 |
|  |  | Custos directos |  |  | 299.36 |
