# Vedação de junta perimetral exterior de 10 mm de largura e 10 mm de profundidade entre qualquer tipo de caixilharia e o paramento

- Propriedade do ficheiro: CYPE INGENIEROS, S.A.
- Formato: FIEBDC-3/2002
- Âmbito geográfico: Moçambique
- Custos indirectos: 3.00 %
- IVA: 17.00 %

## L Vãos

### LC Caixilharias

#### LCZ Reparações

**LCZ030** m Vedação de junta perimetral exterior de 10 mm de largura e 10 mm de profundidade entre qualquer tipo de caixilharia e o paramento, através de um cordão elástico de massa elástica monocomponente à base de poliuretano, de elasticidade permanente e cura rápida, cor cinzento.
Vedação de junta perimetral exterior de 10 mm de largura e 10 mm de profundidade entre qualquer tipo de caixilharia e o paramento, através de um cordão elástico de massa elástica monocomponente à base de poliuretano, de elasticidade permanente e cura rápida, cor cinzento. Incluindo p/p de preparação prévia da junta, eliminação de restos e limpeza.
Inclui: Limpeza da junta. Aplicação do material vedante.
Critério de medição de projecto: Comprimento medido segundo documentação gráfica de Projecto.
Critério de medição de obra: Medir-se-á o comprimento realmente executado segundo especificações de Projecto.

| Código | Un | Descrição | Rendimento | Preço | Importância |
|---|---|---|---|---|---|
| mt15sja140b | Ud | Cartucho de massa elástica monocomponente à base de poliuretano, de 310 cm³, de elasticidade permanente e cura rápida, cor cinzento, para a vedação de juntas perimetrais exteriores entre a caixilharia e o paramento. (material) | 0.333 | 8.27 | 2.75 |
| mo020 | h | Oficial de 1ª construção. (mão de obra) | 0.179 | 2.07 | 0.37 |
| % | % | Custos directos complementares | 2 % | 3.12 | 0.06 |
|  |  | Custos directos |  |  | 3.18 |
