# Vidro impresso incolor, 6 mm

- Propriedade do ficheiro: CYPE INGENIEROS, S.A.
- Formato: FIEBDC-3/2002
- Âmbito geográfico: Moçambique
- Moeda: MZN
- Custos indirectos: 3.00 %
- IVA: 17.00 %

## L Vãos

### LV Vidros

#### LVI Impressos

**LVI010** m² Vidro impresso incolor, 6 mm.
Fornecimento e colocação de vidro impresso translúcido, de 6 mm de espessura, incolor, fixado sobre caixilharia com cunhagem através de calços de apoio perimetrais e laterais, vedação a frio com silicone sintético incolor (não acrílico), compatível com o material suporte. Inclusive cortes do vidro e colocação de bites.
Inclui: Limpeza de todo o tipo de matérias ou sujidade que possa ter-se depositado no interior dos perfis. Colocação, calçamento, montagem e ajuste da caixilharia. Vedação final de estanquidade.
Critério de medição de projecto: Superfície de caixilharia a envidraçar, segundo documentação gráfica de Projecto, incluindo em cada folha com vitral as dimensões do caixilho.
Critério de medição de obra: Será medida a superfície realmente executada segundo especificações de Projecto, somando, para cada uma das peças, a superfície resultante de arredondar por excesso cada uma das suas arestas a múltiplos de 30 mm.

| Código | Un | Descrição | Rendimento | Preço | Importância |
|---|---|---|---|---|---|
| mt21vim130h | m² | Vidro impresso translúcido, incolor, de 6 mm de espessura, segundo EN 572-5 e EN 572-9. (material) | 1.012 | 2179.35 | 2205.50 |
| mt21vva010 | m | Vedação de juntas mediante aplicação com pistola de silicone sintético incolor. (material) | 3.500 | 77.60 | 271.60 |
| mt21vva021 | Ud | Material auxiliar para a colocação de vidros. (material) | 1.000 | 115.04 | 115.04 |
| mo055 | h | Oficial de 1ª vidraceiro. (mão de obra) | 0.280 | 104.52 | 29.27 |
| mo110 | h | Ajudante de vidraceiro. (mão de obra) | 0.280 | 77.09 | 21.59 |
| % | % | Custos directos complementares | 2 % | 2643.00 | 52.86 |
|  |  | Custos directos |  |  | 2695.86 |
