# Isolamento térmico de testas de laje e pilares embebidos na espessura da fachada

- Propriedade do ficheiro: CYPE INGENIEROS, S.A.
- Formato: FIEBDC-3/2002
- Âmbito geográfico: Moçambique
- Moeda: MZN
- Custos indirectos: 3.00 %
- IVA: 17.00 %

## N Isolamentos e impermeabilizações

### NA Isolamentos térmicos

#### NAJ Pontes térmicas

**NAJ005** m² Isolamento térmico de testas de laje e pilares embebidos na espessura da fachada, formado por isolamento térmico reflectivo composto de núcleo isolante de espuma de polietileno, revestido com uma lâmina de alumínio numa face e provido de una malha de aderência na face oposta, cravado à estrutura descofrada.
Fornecimento e colocação de isolamento térmico de testas de laje e pilares embebidos na espessura da fachada, formado por isolamento térmico reflectivo composto de núcleo isolante de espuma de polietileno, revestido com uma lâmina de alumínio numa face e provido de una malha de aderência na face oposta, de 4 mm de espessura, com uma densidade nominal de 29,17 kg/m³, uma resistência térmica de 0,11 m²°C/W, uma emissividade térmica de 0,05 e uma condutibilidade térmica de 0,029 W/(m°C). Inclusive preparação da superfície suporte, cortes, pontas metálicas de cabeça chata para a fixação do isolante à estrutura previamente descofrada e fita adesiva para a vedação de juntas.
Inclui: Preparação e corte do isolamento. Fixação do isolante à estrutura. Vedação de juntas.
Critério de medição de projecto: Superfície medida segundo documentação gráfica de Projecto.
Critério de medição de obra: Medir-se-á a superfície realmente executada segundo especificações de Projecto.

| Código | Un | Descrição | Rendimento | Preço | Importância |
|---|---|---|---|---|---|
| mt16arg020a | m² | Isolamento térmico reflectivo composto de núcleo isolante de espuma de polietileno, revestido com uma lâmina de alumínio numa face e provido de una malha de aderência na face oposta, de 4 mm de espessura, com uma densidade nominal de 29,17 kg/m³, uma resistência térmica de 0,11 m²°C/W, uma emissividade térmica de 0,05 e uma condutibilidade térmica de 0,029 W/(m°C), fornecido em rolos de 0,60x2,00 m. (material) | 1.050 | 608.02 | 638.42 |
| mt08var070 | kg | Pontas metálicas de cabeça larga. (material) | 0.150 | 72.08 | 10.81 |
| mt16arg025 | m | Fita autocolante de polipropileno, revestida de alumínio, para vedação de juntas. (material) | 0.800 | 10.62 | 8.50 |
| mo054 | h | Oficial de 1ª montador de isolamentos. (mão de obra) | 0.184 | 100.05 | 18.41 |
| mo101 | h | Ajudante de montador de isolamentos. (mão de obra) | 0.184 | 71.36 | 13.13 |
| % | % | Custos directos complementares | 2 % | 689.27 | 13.79 |
|  |  | Custos directos |  |  | 703.06 |
