# Isolamento térmico de pavimentos flutuantes, com placas de nódulos de poliestireno

- Propriedade do ficheiro: CYPE INGENIEROS, S.A.
- Formato: FIEBDC-3/2002
- Âmbito geográfico: Moçambique
- Moeda: MZN
- Custos indirectos: 3.00 %
- IVA: 17.00 %

## N Isolamentos e impermeabilizações

### NA Isolamentos térmicos

#### NAL Pavimentos flutuantes

**NAL035** m² Isolamento térmico de pavimentos flutuantes, com placas de nódulos de poliestireno.
Isolamento térmico de pavimentos flutuantes formado por, placa de nódulos, de poliestireno expandido (EPS), 75,5x106 cm.
Inclui: Limpeza e preparação da superfície suporte. Implantação e corte do isolamento. Colocação do isolamento e dos seus complementos.
Critério de medição de projecto: Superfície medida segundo documentação gráfica de Projecto.
Critério de medição de obra: Medir-se-á a superfície realmente executada segundo especificações de Projecto.

| Código | Un | Descrição | Rendimento | Preço | Importância |
|---|---|---|---|---|---|
| mt17sch010a | m² | Placa de nódulos, de poliestireno expandido (EPS), 75,5x106 cm, para tubo de 16 mm de diâmetro, espaçamento do tubo múltiplo de 7,5 cm, união entre placas através de encaixe macho-fêmea, adequada para bases de pavimento de argamassa de cimento convencional. (material) | 1.000 | 1833.82 | 1833.82 |
| mo054 | h | Oficial de 1ª montador de isolamentos. (mão de obra) | 0.049 | 138.06 | 6.76 |
| mo101 | h | Ajudante de montador de isolamentos. (mão de obra) | 0.049 | 100.44 | 4.92 |
| % | % | Custos directos complementares | 2 % | 1845.50 | 36.91 |
|  |  | Custos directos |  |  | 1882.41 |
