# Isolamento sonoro a sons de condução aérea sob laje, com painéis de lã mineral

- Propriedade do ficheiro: CYPE INGENIEROS, S.A.
- Formato: FIEBDC-3/2002
- Âmbito geográfico: Moçambique
- Moeda: MZN
- Custos indirectos: 3.00 %
- IVA: 17.00 %

## N Isolamentos e impermeabilizações

### NB Isolamentos sonoros

#### NBD Lajes

**NBD030** m² Isolamento sonoro a sons de condução aérea sob laje, com painéis de lã mineral.
Isolamento sonoro a sons de condução aérea sob laje, com painel semi-rígido de lã de rocha, de 30 mm de espessura, revestido numa das suas faces com um véu mineral preto, resistência térmica 0,7 m²°C/W, condutibilidade térmica 0,043 W/(m°C), densidade 40 kg/m³, calor específico 840 J/kgK, coeficiente de absorção sonora médio 0,65 para uma frequência de 500 Hz e factor de resistência à difusão do vapor de água 1,3. E com fixações mecânicas.
Inclui: Limpeza e preparação da superfície suporte. Implantação e corte do isolamento. Colocação do isolamento. Fixação do isolamento.
Critério de medição de projecto: Superfície medida segundo documentação gráfica de Projecto.
Critério de medição de obra: Medir-se-á a superfície realmente executada segundo especificações de Projecto.

| Código | Un | Descrição | Rendimento | Preço | Importância |
|---|---|---|---|---|---|
| mt16lri060de | m² | Painel semi-rígido de lã de rocha, segundo EN 13162, revestido numa das suas faces com um véu mineral preto, de 30 mm de espessura, condutibilidade térmica 0,043 W/(m°C), densidade 40 kg/m³, coeficiente de absorção sonora médio 0,65 para uma frequência de 500 Hz e Euroclasse A1 de reacção ao fogo segundo NP EN 13501-1. (material) | 1.050 | 968.37 | 1016.79 |
| mt16aaa020ec | Ud | Fixação mecânica para painéis isolantes de lã de rocha, colocados directamente sobre a superfície suporte. (material) | 3.000 | 13.03 | 39.09 |
| mo054 | h | Oficial de 1ª montador de isolamentos. (mão de obra) | 0.146 | 138.06 | 20.16 |
| mo101 | h | Ajudante de montador de isolamentos. (mão de obra) | 0.146 | 100.44 | 14.66 |
| % | % | Custos directos complementares | 2 % | 1090.70 | 21.81 |
|  |  | Custos directos |  |  | 1112.51 |
