# Isolamento sonoro a sons de condução aérea, em parede divisória interior de alvenaria, com painéis de poliestireno expandido

- Propriedade do ficheiro: CYPE INGENIEROS, S.A.
- Formato: FIEBDC-3/2002
- Âmbito geográfico: Moçambique
- Moeda: MZN
- Custos indirectos: 3.00 %
- IVA: 17.00 %

## N Isolamentos e impermeabilizações

### NB Isolamentos sonoros

#### NBP Divisões

**NBP011** m² Isolamento sonoro a sons de condução aérea, em parede divisória interior de alvenaria, com painéis de poliestireno expandido.
Isolamento sonoro, a sons de condução aérea, em parede divisória interior de alvenaria, realizado com painel rígido de poliestireno expandido elastificado, com uma tela pesada no seu interior de EPDM de 5 kg/m², segundo NP EN 13163, de superfície lisa e bordo lateral a meia madeira, de 42 mm de espessura, resistência térmica 1,25 m²°C/W, condutibilidade térmica 0,033 W/(m°C), colocado topo a topo e por pontos de cimento cola.
Inclui: Corte do isolamento. Aplicação da cola. Colocação do isolamento. Resolução de pontos singulares.
Critério de medição de projecto: Superfície medida segundo documentação gráfica de Projecto.
Critério de medição de obra: Medir-se-á a superfície realmente executada segundo especificações de Projecto.

| Código | Un | Descrição | Rendimento | Preço | Importância |
|---|---|---|---|---|---|
| mt16pel060cph | m² | Painel rígido de poliestireno expandido elastificado, com uma tela pesada no seu interior de EPDM de 5 kg/m², segundo NP EN 13163, de superfície lisa e bordo lateral a meia madeira, de 42 mm de espessura, resistência térmica 1,25 m²°C/W, condutibilidade térmica 0,033 W/(m°C), Euroclasse E de reacção ao fogo segundo NP EN 13501-1, com código de designação EPS-EN 13163-T3-L3-W2-S5-P10-BS50-DS(N)2; proporcionando uma melhora do índice global de redução sonora ponderado A de 58 dBA. (material) | 1.050 | 2471.96 | 2595.56 |
| mt16aaa040b | kg | Cimento cola para fixação de painéis isolantes, em paramentos verticais. (material) | 1.000 | 42.76 | 42.76 |
| mo054 | h | Oficial de 1ª montador de isolamentos. (mão de obra) | 0.122 | 136.52 | 16.66 |
| mo101 | h | Ajudante de montador de isolamentos. (mão de obra) | 0.061 | 99.31 | 6.06 |
| % | % | Custos directos complementares | 2 % | 2661.04 | 53.22 |
|  |  | Custos directos |  |  | 2714.26 |
