# Barreira anticapilaridade em muro de alvenaria formada por camada de betume modificado com elastómero SBS

- Propriedade do ficheiro: CYPE INGENIEROS, S.A.
- Formato: FIEBDC-3/2002
- Âmbito geográfico: Moçambique
- Custos indirectos: 3.00 %
- Despesas gerais: 13.00 %
- Lucro: 6.00 %
- IVA: 16.00 %

## N Isolamentos e impermeabilizações

### NI Impermeabilizações

#### NIF Fachadas

**NIF010** m² Barreira anticapilaridade em muro de alvenaria formada por camada de betume modificado com elastómero SBS, tipo LBM(SBS) - 40 - FV, Imperpuma BMV-4 "GRUPO PUMA", acabada com filme plástico termofusível em ambas as faces sobre primário.
Inclui: Derramamento, espalhamento e nivelamento com réguas da camada de argamassa de regularização. Camada de primário asfáltico. Colocação da membrana. Derramamento, espalhamento e nivelamento da camada de argamassa de protecção.

| Código | Un | Descrição | Rendimento | Preço | Importância |
|---|---|---|---|---|---|
| mt09mor010c | m³ | Argamassa de cimento CEM II/B-L 32,5 N tipo M-5, confeccionada em obra com 230 kg/m³ de cimento e uma proporção em volume 1/6. (material) | 0.020 | 118.04 | 2.36 |
| mt14pap100a | kg | Emulsão asfáltica estável, Imperpuma "GRUPO PUMA", ED. (material) | 0.300 | 3.38 | 1.01 |
| mt14pap020a | m² | Camada de betume modificado com elastómero SBS, tipo LBM(SBS) - 40 - FV, Imperpuma BMV-4 "GRUPO PUMA", massa nominal 4 kg/m², com armadura de feltro de fibra de vidro de 100 g/m², de superfície não protegida acabada com filme plástico termofusível em ambas as faces. Segundo EN 13707. (material) | 1.100 | 14.94 | 16.43 |
| mt09mor010c | m³ | Argamassa de cimento CEM II/B-L 32,5 N tipo M-5, confeccionada em obra com 230 kg/m³ de cimento e uma proporção em volume 1/6. | 0.020 | 118.04 | 2.36 |
| op00sop010 |  | Maçarico para soldadura de lâminas asfálticas. | 1.000 | 0.00 | 0.00 |
| mo027 | h | Oficial de 1ª aplicador de lâminas impermeabilizantes. (mão de obra) | 0.344 | 1.85 | 0.64 |
| mo062 | h | Ajudante de aplicador de lâminas impermeabilizantes. (mão de obra) | 0.344 | 1.22 | 0.42 |
| % | % | Custos directos complementares | 2 % | 23.22 | 0.46 |
|  |  | Custos directos |  |  | 23.68 |
