# Caminho técnico de circulação pedonal em cobertura plana não acessível

- Propriedade do ficheiro: CYPE INGENIEROS, S.A.
- Formato: FIEBDC-3/2002
- Âmbito geográfico: Moçambique
- Moeda: MZN
- Custos indirectos: 3.00 %
- IVA: 17.00 %

## Q Coberturas

### QA Planas

#### QAD Não acessíveis, não ventiladas

**QAD045** m² Caminho técnico de circulação pedonal em cobertura plana não acessível, não ventilada, Deck com fixação mecânica, tipo convencional, pendente de 1% a 15%. SUPORTE BASE: perfil nervurado autoportante de chapa de aço galvanizado S 280 de 0,7 mm de espessura, acabamento liso, com 3 nervuras de 50 mm de altura separadas 260 mm; ISOLAMENTO TÉRMICO: painel rígido de lã de rocha; IMPERMEABILIZAÇÃO: tipo monocamada, não colada, formada por uma membrana de betume modificado com elastómero SBS, LBM(SBS)-50/G-FM; FIXAÇÕES MECÂNICAS: parafusos de aço de 6 mm de diâmetro e 65 mm de comprimento, com tratamento anticorrosão, bucha e anilha de partilha de 40x40 mm (3 ud/m²) e CAMADA DE PROTECÇÃO: membrana de betume modificado com elastómero SBS, LBM(SBS)-50/G-FP, com armadura de feltro de poliéster reforçado e estabilizado de 150 g/m², com auto-protecção mineral de cor cinzento, totalmente colada à impermeabilização com maçarico.
Caminho técnico de circulação pedonal em cobertura plana não acessível, não ventilada, Deck com fixação mecânica, tipo convencional, pendente de 1% a 15%. SUPORTE BASE: perfil nervurado autoportante de chapa de aço galvanizado S 280 de 0,7 mm de espessura, acabamento liso, com 3 nervuras de 50 mm de altura separadas 260 mm; ISOLAMENTO TÉRMICO: painel rígido de lã de rocha; IMPERMEABILIZAÇÃO: tipo monocamada, não colada, formada por uma membrana de betume modificado com elastómero SBS, LBM(SBS)-50/G-FM; FIXAÇÕES MECÂNICAS: parafusos de aço de 6 mm de diâmetro e 65 mm de comprimento, com tratamento anticorrosão, bucha e anilha de partilha de 40x40 mm (3 ud/m²) e CAMADA DE PROTECÇÃO: membrana de betume modificado com elastómero SBS, LBM(SBS)-50/G-FP, com armadura de feltro de poliéster reforçado e estabilizado de 150 g/m², com auto-protecção mineral de cor cinzento, totalmente colada à impermeabilização com maçarico.
Inclui: Marcação das chapas nervuradas e dos pontos singulares. Corte, preparação e colocação das chapas. Fixação mecânica das chapas. Revisão da superfície base na qual se realiza a fixação do isolamento de acordo com as exigências da técnica a utilizar. Corte, ajuste e colocação do isolamento. Colocação da impermeabilização. Fixação mecânica da impermeabilização. Colocação da lâmina de protecção.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt13ccg200ac | m² | Perfil nervurado autoportante de chapa de aço galvanizado S 280 de 0,7 mm de espessura, acabamento liso, com 3 nervuras de 50 mm de altura separadas 260 mm, inércia 18 cm4 e massa superficial 5,5 kg/m², segundo NP EN 14782. (material) | 1.100 | 756.87 | 832.56 |
| mt16lrw020Ap | m² | Painel rígido de lã de rocha, segundo EN 13162, de dupla densidade, revestido pela face superior com tecido de fibra, de 80 mm de espessura, resistência térmica 2,05 m²°C/W, condutibilidade térmica 0,039 W/(m°C), Euroclasse A1 de reacção ao fogo segundo NP EN 13501-1, calor específico 840 J/kgK e factor de resistência à difusão do vapor de água 1. (material) | 1.050 | 6973.32 | 7321.99 |
| mt16aab010 | Ud | Fixação mecânica dos painéis isolantes à chapa metálica (coberturas deck). (material) | 1.000 | 14.52 | 14.52 |
| mt14lga010ia | m² | Membrana de betume modificado com elastómero SBS, LBM(SBS)-50/G-FM, de 4 mm de espessura, massa nominal 5 kg/m², com armadura de feltro de poliéster reforçado e estabilizado de 150 g/m², com auto-protecção mineral de cor cinzento. Segundo EN 13707. (material) | 1.100 | 629.13 | 692.04 |
| mt14lga100a | Ud | Parafuso de aço de 6 mm de diâmetro e 65 mm de comprimento, com tratamento anticorrosão, bucha e anilha de partilha de 40x40 mm. (material) | 3.000 | 16.32 | 48.96 |
| mt14lga010qa | m² | Membrana de betume modificado com elastómero SBS, LBM(SBS)-50/G-FP, de 3,5 mm de espessura, massa nominal 5 kg/m², com armadura de feltro de poliéster reforçado e estabilizado de 150 g/m², com auto-protecção mineral de cor cinzento. Segundo EN 13707. (material) | 1.000 | 520.03 | 520.03 |
| op00ciz010 |  | Tesoura. | 1.000 | 0.00 | 0.00 |
| op00roe010 |  | Roedora. | 1.000 | 0.00 | 0.00 |
| op00sop010 |  | Maçarico para soldadura de lâminas asfálticas. | 1.000 | 0.00 | 0.00 |
| mo051 | h | Oficial de 1ª montador de painéis metálicos. (mão de obra) | 0.183 | 102.94 | 18.84 |
| mo098 | h | Ajudante de montador de painéis metálicos. (mão de obra) | 0.183 | 74.68 | 13.67 |
| mo054 | h | Oficial de 1ª montador de isolamentos. (mão de obra) | 0.061 | 102.94 | 6.28 |
| mo101 | h | Ajudante de montador de isolamentos. (mão de obra) | 0.061 | 74.68 | 4.56 |
| mo029 | h | Oficial de 1ª aplicador de lâminas impermeabilizantes. (mão de obra) | 0.208 | 100.13 | 20.83 |
| mo067 | h | Ajudante de aplicador de lâminas impermeabilizantes. (mão de obra) | 0.208 | 74.68 | 15.53 |
| % | % | Custos directos complementares | 2 % | 9509.81 | 190.20 |
|  |  | Custos directos |  |  | 9700.01 |
