# Sistema Onducober Sobrecubiertas "ONDULINE" para a reabilitação de cobertura de fibrocimento

- Propriedade do ficheiro: CYPE INGENIEROS, S.A.
- Formato: FIEBDC-3/2002
- Âmbito geográfico: Moçambique
- Custos indirectos: 3.00 %
- IVA: 17.00 %

## Q Coberturas

### QT Inclinadas

#### QTX Sistemas de telhados

**QTX100** m² Sistema Onducober Sobrecubiertas "ONDULINE" para a reabilitação de cobertura de fibrocimento, através da colocação de placas asfálticas Onducober 105 (11 ondas) "ONDULINE", de perfil ondulado e cor preto.
Formação de sistema Onducober Sobrecubiertas "ONDULINE" para a reabilitação de cobertura de fibrocimento, composto por: perfis metálicos Onduclick "ONDULINE", instalados a cada três ondas sobre fixações tipo Click Onduclick "ONDULINE" colocadas à pressão nos beirais e em todas as sobreposições longitudinais da onda; ripas de madeira, paralelas à linha do beiral e fixadas aos perfis metálicos; feltro isolante de lã mineral, segundo EN 13162, revestido numa das suas faces com um complexo de papel kraft com polietileno que actua como barreira de vapor, de 80 mm de espessura, colocado entre ripas; e placas asfálticas Onducober 105 (11 ondas) "ONDULINE", de perfil ondulado e cor preto, fixadas às ripas através de pregos Safe Top "ONDULINE". Incluindo p/p de colocação de cumeeira Onducober 105 (11 ondas) "ONDULINE", e terminação do perímetro da cobertura com peça de remate perimetral Onducober "ONDULINE".
Inclui: Limpeza da superfície suporte. Marcação dos perfis. Fixação, através de quinagem, dos perfis metálicos às placas. Fixação das ripas aos perfis metálicos. Colocação do isolamento entre ripas. Fixação das placas asfálticas às ripas. Tratamento de pontos singulares.
Critério de medição de projecto: Superfície da vertente medida em verdadeira magnitude, segundo documentação gráfica de Projecto. Incluindo formação de cumeeiras, rincões, beirais, bordos livres, laroz, encontros de vertentes com paramentos verticais superiores e laterais, remates em bordos livres laterais, chaminés, janelas e condutas de ventilação.
Critério de medição de obra: Medir-se-á, em verdadeira magnitude, a superfície realmente executada segundo especificações de Projecto. Incluindo formação de cumeeiras, rincões, beirais, bordos livres, laroz, encontros de vertentes com paramentos verticais superiores e laterais, remates em bordos livres laterais, chaminés, janelas e condutas de ventilação.

| Código | Un | Descrição | Rendimento | Preço | Importância |
|---|---|---|---|---|---|
| mt13lpo051 | Ud | Fixação tipo Click Onduclick "ONDULINE", de 80x47x12,5 mm, para o sistema Onducober de reabilitação de coberturas de fibrocimento. (material) | 1.400 | 2.57 | 3.60 |
| mt13lpo050 | m | Perfil Onduclick "ONDULINE", com secção rectangular de 0,035x0,070 m e 3 m de comprimento, para o sistema Onducober de reabilitação de coberturas de fibrocimento. (material) | 1.400 | 3.65 | 5.11 |
| mt13lpo052a | Ud | Parafuso auto-roscante "ONDULINE", para a fixação entre si de perfis Onduclick. (material) | 1.000 | 0.13 | 0.13 |
| mt13blw010d | m | Ripa de madeira de pinho da região tratado ou pinho vermelho, 42x27 mm, qualidade VI. (material) | 1.400 | 0.66 | 0.92 |
| mt13blw131 | Ud | Parafuso para fixação de ripa. (material) | 2.000 | 0.37 | 0.74 |
| mt16lra040a | m² | Feltro isolante de lã mineral, segundo EN 13162, revestido numa das suas faces com um complexo de papel kraft com polietileno que actua como barreira de vapor, de 80 mm de espessura, resistência térmica 1,9 m²°C/W, condutibilidade térmica 0,042 W/(m°C). (material) | 1.000 | 4.88 | 4.88 |
| mt13lpo010ga | m² | Placa asfáltica Onducober 105 (11 ondas) "ONDULINE", de perfil ondulado e cor preto, à base de fibras minerais e vegetais saturadas com uma emulsão betuminosa a altas temperaturas, segundo NP EN 534. (material) | 1.150 | 11.21 | 12.89 |
| mt13lpo040q | m | Peça de cumeeira, Onducober "ONDULINE", cor preto, para coberturas de placas. (material) | 0.200 | 9.24 | 1.85 |
| mt13lpo020b | m | Peça de remate perimetral Onducober "ONDULINE", para coberturas de placas. (material) | 0.050 | 7.74 | 0.39 |
| mt13lpo060a | m | Peça de remate de beirado Tapaondas "ONDULINE". (material) | 0.400 | 5.02 | 2.01 |
| mo019 | h | Oficial de 1ª construção. (mão de obra) | 0.418 | 2.24 | 0.94 |
| mo111 | h | Operário não qualificado construção. (mão de obra) | 0.418 | 1.42 | 0.59 |
| mo053 | h | Oficial de 1ª montador de isolamentos. (mão de obra) | 0.070 | 2.32 | 0.16 |
| mo099 | h | Ajudante de montador de isolamentos. (mão de obra) | 0.070 | 1.47 | 0.10 |
| % | % | Custos directos complementares | 2 % | 34.31 | 0.69 |
|  |  | Custos directos |  |  | 35.00 |
