# Revestimento de cobertura de chapa perfilada de aço galvanizado

- Propriedade do ficheiro: CYPE INGENIEROS, S.A.
- Formato: FIEBDC-3/2002
- Âmbito geográfico: Moçambique
- Moeda: MZN
- Custos indirectos: 3.00 %
- IVA: 17.00 %

## Q Coberturas

### QU Componentes de coberturas inclinadas

#### QUM Metálicas

**QUM010** m² Revestimento de cobertura de chapa perfilada de aço galvanizado, de 0,6 mm de espessura, com nervuras de entre 30 e 35 mm de altura de onda, separadas entre 265 e 275 mm, colocada com uma sobreposição da chapa superior de 200 mm e uma sobreposição lateral de um trapézio e fixada mecanicamente sobre estrutura leve metálica, em cobertura inclinada, com uma pendente maior que 5%. Inclusive acessórios de fixação das chapas.
Revestimento de cobertura de chapa perfilada de aço galvanizado, de 0,6 mm de espessura, com nervuras de entre 30 e 35 mm de altura de onda, separadas entre 265 e 275 mm, colocada com uma sobreposição da chapa superior de 200 mm e uma sobreposição lateral de um trapézio e fixada mecanicamente sobre estrutura leve metálica, em cobertura inclinada, com uma pendente maior que 5%. Inclusive acessórios de fixação das chapas.
Inclui: Limpeza da superfície suporte. Marcação das chapas por vertente. Corte, preparação e colocação das chapas. Fixação mecânica das chapas.
Critério de medição de projecto: Superfície medida em verdadeira magnitude, segundo documentação gráfica de Projecto.
Critério de medição de obra: Medir-se-á, em verdadeira magnitude, a superfície realmente executada segundo especificações de Projecto.
Critérios considerados na determinação do preço da unidade de obra: O preço não inclui a superfície suporte nem os pontos singulares e as peças especiais da cobertura.

| Código | Un | Descrição | Rendimento | Preço | Importância |
|---|---|---|---|---|---|
| mt13ccg010d | m² | Chapa perfilada de aço galvanizado, de 0,6 mm de espessura, com nervuras de entre 30 e 35 mm de altura de onda, separadas entre 265 e 275 mm e inércia entre 8 e 9 cm4, segundo NP EN 14782. (material) | 1.060 | 585.10 | 620.21 |
| mt13ccp030 | Ud | Kit de acessórios de fixação, para chapas perfiladas, em coberturas inclinadas. (material) | 1.000 | 90.71 | 90.71 |
| op00ciz010 |  | Tesoura. | 1.000 | 0.00 | 0.00 |
| op00roe010 |  | Roedora. | 1.000 | 0.00 | 0.00 |
| mo051 | h | Oficial de 1ª montador de painéis metálicos. (mão de obra) | 0.308 | 101.30 | 31.20 |
| mo098 | h | Ajudante de montador de painéis metálicos. (mão de obra) | 0.154 | 73.13 | 11.26 |
| % | % | Custos directos complementares | 2 % | 753.38 | 15.07 |
|  |  | Custos directos |  |  | 768.45 |
