# Revestimento de paramentos interiores com emboço directa de argamassa de cal, tipo GP CSII W0, segundo EN 998-1, de cor cinzento, espessura 15 mm

- Propriedade do ficheiro: CYPE INGENIEROS, S.A.
- Formato: FIEBDC-3/2002
- Âmbito geográfico: Moçambique
- Moeda: MZN
- Custos indirectos: 3.00 %
- IVA: 17.00 %

## R Revestimentos

### RB Argamassas industriais para reboco e estuque

#### RBB Camadas base

**RBB015** m² Revestimento de paramentos interiores com emboço directa de argamassa de cal, tipo GP CSII W0, segundo EN 998-1, de cor cinzento, espessura 15 mm.
Formação em paramentos interiores de camada de 15 mm de espessura, com reboco directa de argamassa de cal, tipo GP CSII W0, segundo EN 998-1, de cor cinzento, aplicado mecanicamente. Incluindo p/p de preparação da superfície suporte, formação de cantos, mestras, arestas, reentrâncias, ombreiras, padieiras, remates nos encontros com paramentos, revestimentos ou outros elementos assentes na sua superfície.
Inclui: Preparação da superfície suporte. Disposição dos panos de trabalho. Preparação da argamassa. Aplicação da argamassa. Realização de juntas e pontos singulares. Acabamento superficial. Cura da argamassa.
Critério de medição de projecto: Superfície medida segundo documentação gráfica de Projecto, sem deduzir aberturas menores que 4 m² e descontando, nas aberturas de superfície maior de 4 m², o excesso sobre 4 m².
Critério de medição de obra: Medir-se-á a superfície realmente executada segundo especificações de Projecto, descontando, nas aberturas de superfície maior de 4 m², o excesso sobre 4 m².

| Código | Un | Descrição | Rendimento | Preço | Importância |
|---|---|---|---|---|---|
| mt28mim010a | kg | Argamassa de cal, tipo GP CSII W0, segundo EN 998-1, de cor cinzento, composta por cal aérea, aglomerantes hidráulicos, inertes seleccionados e aditivos, fornecida em sacos. (material) | 18.000 | 28.34 | 510.12 |
| op00tal020 |  | Berbequim com misturador. | 1.000 | 0.00 | 0.00 |
| mo039 | h | Oficial de 1ª rebocador. (mão de obra) | 0.437 | 96.80 | 42.30 |
| mo111 | h | Operário especializado rebocador. (mão de obra) | 0.218 | 71.24 | 15.53 |
| % | % | Custos directos complementares | 2 % | 567.95 | 11.36 |
|  |  | Custos directos |  |  | 579.31 |
