# Revestimento contínuo de paramentos com microcimento

- Propriedade do ficheiro: CYPE INGENIEROS, S.A.
- Formato: FIEBDC-3/2002
- Âmbito geográfico: Moçambique
- Moeda: MZN
- Custos indirectos: 3.00 %
- IVA: 17.00 %

## R Revestimentos

### RB Argamassas industriais para rebocos

#### RBR Microcimento

**RBR005** m² Revestimento contínuo de paramentos com microcimento.
Revestimento contínuo de paramentos com microcimento, de 3 mm de espessura, realizado sobre superfície absorvente, PRIMÁRIO: à base de resinas sintéticas em dispersão aquosa, diluído em duas partes de água. CAMADA BASE: microcimento monocomponente, cor branco, em duas camadas, (1 kg/m² cada camada) e malha de fibra de vidro anti-álcalis, de 80 g/m² de massa superficial. CAMADA DECORATIVA: microcimento monocomponente, textura lisa, cor branco, em duas camadas, (0,3 kg/m² cada camada). CAMADA DE VEDAÇÃO: primário vedante transpirável e duas demãos de vedante de poliuretano alifático, sem dissolventes, acabamento brilhante.
Critérios considerados na determinação do preço da unidade de obra: O preço não inclui a superfície suporte.
Inclui: Limpeza da superfície suporte. Implantação das juntas de dilatação e panos de trabalho. Aplicação da camada de primário. Aplicação da camada base. Colocação da malha embebida na camada base. Lixar as pequenas aderências e imperfeições. Aplicação da camada decorativa. Aplicação da camada de vedante. Limpeza final da superfície acabada.
Critério de medição de projecto: Superfície medida segundo documentação gráfica de Projecto, sem deduzir aberturas menores que 4 m² e descontando, nas aberturas de superfície maior de 4 m², o excesso sobre 4 m².
Critério de medição de obra: Medir-se-á a superfície realmente executada segundo especificações de Projecto, descontando, nas aberturas de superfície maior de 4 m², o excesso sobre 4 m².

| Código | Un | Descrição | Rendimento | Preço | Importância |
|---|---|---|---|---|---|
| mt28mcm070k | l | Primário monocomponente, diluído em duas partes de água, à base de resinas sintéticas em dispersão aquosa, para regularizar a porosidade e melhorar a aderência dos suportes absorventes e não absorventes, para aplicar com rolo. (material) | 0.135 | 935.62 | 126.31 |
| mt28mcm060e | m² | Malha de fibra de vidro anti-álcalis, de 80 g/m² de massa superficial e de 1x50 m, para armar microcimentos. (material) | 1.050 | 153.44 | 161.11 |
| mt28mcm080mW1e | kg | Microcimento monocomponente, cor branco, composto de cimento, inertes seleccionados e aditivos, de grande dureza, aderência e flexibilidade, como camada base, prévia amassadura com água, para aplicar com palustra. (material) | 2.000 | 364.89 | 729.78 |
| mt28mcm080nW1d | kg | Microcimento monocomponente, textura lisa, cor branco, composto de cimento, inertes seleccionados e aditivos, de grande dureza, aderência e flexibilidade, como camada decorativa, prévia amassadura com água, para aplicar com palustra. (material) | 0.600 | 364.89 | 218.93 |
| mt08aaa010a | m³ | Água. (material) | 0.004 | 68.61 | 0.27 |
| mt28mcm090d | l | Primário vedante transpirável com resinas acrílicas em dispersão aquosa, para aplicar com trincha. (material) | 0.120 | 1235.02 | 148.20 |
| mt28mcm100p | l | Vedante de poliuretano alifático de dois componentes, sem dissolventes, acabamento brilhante, para aplicar com trincha ou rolo. (material) | 0.120 | 3461.80 | 415.42 |
| op00tal020 |  | Berbequim com misturador. | 1.000 | 0.00 | 0.00 |
| mo020 | h | Oficial de 1ª construção. (mão de obra) | 1.041 | 134.36 | 139.87 |
| mo113 | h | Operário não qualificado construção. (mão de obra) | 1.859 | 96.77 | 179.90 |
| % | % | Custos directos complementares | 2 % | 2119.79 | 42.40 |
|  |  | Custos directos |  |  | 2162.19 |
