# Rodapé de escada de pedra natural

- Propriedade do ficheiro: CYPE INGENIEROS, S.A.
- Formato: FIEBDC-3/2002
- Âmbito geográfico: Moçambique
- Moeda: MZN
- Custos indirectos: 3.00 %
- IVA: 17.00 %

## R Revestimentos

### RE Escadas

#### REP De pedra natural

**REP021** Ud Rodapé de escada de pedra natural.
Rodapé de escada de mármore Rosa Aurora de duas peças de 37x7x2 cm, face e cantos polidos, assente com argamassa de cimento M-5, na escada com degrau previamente revestido (não incluído neste preço). Incluindo enchimento de juntas com argamassa de juntas cimentosa, CG1, para junta mínima (entre 1,5 e 3 mm), com a mesma tonalidade das peças.
Inclui: Marcação do rodapé de escada. Corte das peças. Humidificação do suporte. Colocação do rodapé de escada. Enchimento de juntas. Limpeza.
Critério de medição de projecto: Número de unidades previstas, segundo documentação gráfica de Projecto.
Critério de medição de obra: Medir-se-á o número de unidades realmente executadas segundo especificações de Projecto.

| Código | Un | Descrição | Rendimento | Preço | Importância |
|---|---|---|---|---|---|
| mt18zmi020a | Ud | Rodapé em mármore, procedente de Portugal, Rosa Aurora, de duas peças, 37x7x2 cm, face e bordos polidos, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1.000 | 475.53 | 475.53 |
| mt09mor010c | m³ | Argamassa de cimento CEM II/B-L 32,5 N tipo M-5, confeccionada em obra com 230 kg/m³ de cimento e uma proporção em volume 1/6. (material) | 0.007 | 5273.63 | 36.92 |
| mt09mcr060c | kg | Argamassa de juntas cimentosa, CG1, para junta mínima entre 1,5 e 3 mm, segundo EN 13888. (material) | 0.002 | 32.02 | 0.06 |
| op00sie030 |  | Serra de disco de diamante, para mesa de trabalho, de corte húmido. | 1.000 | 0.00 | 0.00 |
| mo061 | h | Ajudante de ladrilhador. (mão de obra) | 0.194 | 100.44 | 19.49 |
| % | % | Custos directos complementares | 2 % | 532.00 | 10.64 |
|  |  | Custos directos |  |  | 542.64 |
