# Primário anticorrosivo, para a protecção de elementos de aço contra a corrosão

- Propriedade do ficheiro: CYPE INGENIEROS, S.A.
- Formato: FIEBDC-3/2002
- Âmbito geográfico: Moçambique
- Moeda: MZN
- Custos indirectos: 3.00 %
- IVA: 17.00 %

## R Revestimentos

### RL Tratamentos superficiais de protecção

#### RLC Anticorrosão

**RLC010** m² Primário anticorrosivo, para a protecção de elementos de aço contra a corrosão.
Aplicação manual de duas demãos de primário anticorrosivo, bicomponente, até alcançar uma espessura total de 100 µm, para a protecção de elementos de aço contra a corrosão.
Inclui: Limpeza do suporte. Aplicação do produto.
Critério de medição de projecto: Superfície medida segundo documentação gráfica de Projecto, com o mesmo critério que o suporte base.
Critério de medição de obra: Medir-se-á a superfície realmente executada segundo especificações de Projecto, com o mesmo critério que o suporte base.

| Código | Un | Descrição | Rendimento | Preço | Importância |
|---|---|---|---|---|---|
| mt27tsd030a | kg | Primário anticorrosivo, bicomponente, à base de resina epóxi, inibidores de corrosão e água. (material) | 0.500 | 984.36 | 492.18 |
| mo038 | h | Oficial de 1ª pintor. (mão de obra) | 0.611 | 132.85 | 81.17 |
| mo076 | h | Ajudante de pintor. (mão de obra) | 0.367 | 99.31 | 36.45 |
| % | % | Custos directos complementares | 2 % | 609.80 | 12.20 |
|  |  | Custos directos |  |  | 622.00 |
