# Verniz sintético para pavimentos de madeira

- Propriedade do ficheiro: CYPE INGENIEROS, S.A.
- Formato: FIEBDC-3/2002
- Âmbito geográfico: Moçambique
- Moeda: MZN
- Custos indirectos: 3.00 %
- IVA: 17.00 %

## R Revestimentos

### RM Pinturas e tratamentos em madeira

#### RMB Vernizes

**RMB020** m² Verniz sintético para pavimentos de madeira.
Aplicação manual de duas demãos de verniz sintético de dois componentes, acabamento brilhante, inodoro, incolor, aplicada com trincha, rolo ou pistola, sem diluir, (rendimento: 0,166 l/m² cada demão); (), sobre superfície de pavimentos de madeira, em interiores.
Critérios considerados na determinação do preço da unidade de obra: O preço inclui a protecção dos elementos da envolvente que possam ser afectados durante os trabalhos, mas não inclui a preparação do suporte.
Inclui: Aplicação de uma demão de primário e uma demão de acabamento.
Critério de medição de projecto: Superfície medida segundo documentação gráfica de Projecto.
Critério de medição de obra: Medir-se-á a superfície realmente executada segundo especificações de Projecto.

| Código | Un | Descrição | Rendimento | Preço | Importância |
|---|---|---|---|---|---|
| mt27bsj070b | l | Verniz sintético de dois componentes para interior, incolor, acabamento brilhante, à base de resinas de poliuretano, com resistência ao deslizamento entre 15 e 35 segundo ENV 12633, para aplicar com trincha, rolo ou pistola. (material) | 0.332 | 958.08 | 318.08 |
| op00tal020 |  | Berbequim com misturador. | 1.000 | 0.00 | 0.00 |
| mo038 | h | Oficial de 1ª pintor. (mão de obra) | 0.261 | 134.36 | 35.07 |
| mo076 | h | Ajudante de pintor. (mão de obra) | 0.065 | 100.44 | 6.53 |
| % | % | Custos directos complementares | 2 % | 359.68 | 7.19 |
|  |  | Custos directos |  |  | 366.87 |
