# Camada fina de argamassa autonivelante de cimento, "MBCC de Sika"

- Propriedade do ficheiro: CYPE INGENIEROS, S.A.
- Formato: FIEBDC-3/2002
- Âmbito geográfico: Moçambique
- Moeda: MZN
- Custos indirectos: 3.00 %
- IVA: 17.00 %

## R Revestimentos

### RS Pavimentos

#### RSA Argamassas e pastas de nivelação

**RSA021** m² Camada fina de argamassa autonivelante de cimento, "MBCC de Sika".
Camada fina de argamassa autonivelante de cimento, monocomponente, MasterTop 544 "MBCC de Sika", CT - C40 - F6 - AR0,5, segundo EN 13813, de 5 mm de espessura, aplicada mecanicamente, para a regularização e nivelação da superfície suporte interior de betão ou argamassa, com prévia aplicação de primário monocomponente à base de resinas sintéticas modificadas sem dissolventes, MasterTile P 303 "MBCC de Sika", de cor amarelo, preparada para receber pavimento plástico, cerâmico ou de resinas poliméricas. Inclusive banda de painel rígido de poliestireno expandido para a preparação das juntas perimetrais de dilatação.
Critérios considerados na determinação do preço da unidade de obra: O preço não inclui o suporte de betão nem o revestimento.
Inclui: Marcação de níveis de acabamento. Preparação das juntas perimetrais de dilatação. Aplicação de primário. Derramamento e espalhamento da mistura. Cura da argamassa.
Critério de medição de projecto: Superfície medida segundo documentação gráfica de Projecto.
Critério de medição de obra: Medir-se-á a superfície realmente executada segundo especificações de Projecto, sem deduzir a superfície ocupada pelos pilares situados dentro do seu perímetro.

| Código | Un | Descrição | Rendimento | Preço | Importância |
|---|---|---|---|---|---|
| mt09bnc220d | kg | Argamassa autonivelante de cimento, monocomponente, MasterTop 544 "MBCC de Sika", CT - C40 - F6 - AR0,5, segundo EN 13813, com resinas, inertes seleccionados e fibras sintéticas, com uma resistência à compressão de 40000 kN/m² e uma resistência à abrasão segundo o método de Böhme EN 13892-3 de 18,8 cm³ / 50 cm², para regularização e nivelação de pavimentos interiores de betão. (material) | 10.000 | 65.86 | 658.60 |
| mt09bnc235d | l | Primário monocomponente à base de resinas sintéticas modificadas sem dissolventes, MasterTile P 303 "MBCC de Sika", de cor amarelo, para a aderência de argamassas autonivelantes a suportes cimentícios, asfálticos ou cerâmicos. (material) | 0.125 | 346.24 | 43.28 |
| mt16pea020a | m² | Painel rígido de poliestireno expandido, segundo NP EN 13163, bordo lateral recto, de 10 mm de espessura, resistência térmica 0,25 m²°C/W, condutibilidade térmica 0,036 W/(m°C), para junta de dilatação. (material) | 0.100 | 88.74 | 8.87 |
| mq06pym020 | h | Misturadora-bombeadora para argamassas autonivelantes. (equipamento) | 0.058 | 390.28 | 22.64 |
| mo031 | h | Oficial de 1ª aplicador de argamassa autonivelante. (mão de obra) | 0.040 | 134.36 | 5.37 |
| mo069 | h | Ajudante de aplicador de argamassa autonivelante. (mão de obra) | 0.066 | 100.44 | 6.63 |
| % | % | Custos directos complementares | 2 % | 745.39 | 14.91 |
|  |  | Custos directos |  |  | 760.30 |
