# Anel de polietileno para suporte de pavimento flutuante

- Propriedade do ficheiro: CYPE INGENIEROS, S.A.
- Formato: FIEBDC-3/2002
- Âmbito geográfico: Moçambique
- Moeda: MZN
- Custos indirectos: 3.00 %
- IVA: 17.00 %

## R Revestimentos

### RS Pavimentos

#### RSE Técnicos

**RSE210** Ud Anel de polietileno para suporte de pavimento flutuante.
Suporte de pavimento flutuante formado por anel de cofragem de polietileno, de 2 mm de altura e 230 mm de diâmetro, sobre lâmina drenante, para o posterior preenchimento com cimento cola e colocação do pavimento (não incluído neste preço). Inclusive marcação.
Inclui: Marcação. Colocação do suporte.
Critério de medição de projecto: Número de unidades previstas, segundo documentação gráfica de Projecto.
Critério de medição de obra: Medir-se-á o número de unidades realmente executadas segundo especificações de Projecto.

| Código | Un | Descrição | Rendimento | Preço | Importância |
|---|---|---|---|---|---|
| mt18jrs710a | Ud | Suporte de pavimento flutuante formado por anel de cofragem de polietileno, de 2 mm de altura e 230 mm de diâmetro, para encher com cimento cola. (material) | 1.000 | 1116.20 | 1116.20 |
| mo011 | h | Oficial de 1ª montador. (mão de obra) | 0.132 | 138.06 | 18.22 |
| mo080 | h | Ajudante de montador. (mão de obra) | 0.132 | 100.44 | 13.26 |
| % | % | Custos directos complementares | 2 % | 1147.68 | 22.95 |
|  |  | Custos directos |  |  | 1170.63 |
