# Pavimento industrial cimentício com base de betão simples de 10 cm de espessura

- Propriedade do ficheiro: CYPE INGENIEROS, S.A.
- Formato: FIEBDC-3/2002
- Âmbito geográfico: Moçambique
- Custos indirectos: 3.00 %
- IVA: 17.00 %

## R Revestimentos

### RS Pavimentos

#### RSI Sistemas de pavimentos

**RSI010** m² Pavimento industrial cimentício com base de betão simples de 10 cm de espessura, realizada com betão C12/15 (X0(P); D12; S3; Cl 1,0) fabricado em central e betonagem desde camião, espalhamento e vibração manual; acabamento através de afagamento mecânico é tratado superficialmente com argamassa para camada de desgaste, MasterTop 100 "BASF Construction Chemical", cor Cinzento Natural, com inertes de quartzo, pigmentos e aditivos, rendimento 5 kg/m².
Formação de pavimento industrial cimentício com base de betão simples de 10 cm de espessura, realizada com betão C12/15 (X0(P); D12; S3; Cl 1,0) fabricado em central e betonagem desde camião; tratada superficialmente com argamassa para camada de desgaste, MasterTop 100 "BASF Construction Chemical", cor Cinzento Natural, composta de cimento, inertes seleccionados de quartzo, pigmentos orgânicos e aditivos, com um rendimento aproximado de 5 kg/m², polvilhado manualmente sobre o betão ainda fresco. Incluindo p/p de limpeza da superfície suporte, espalhamento e vibração do betão através de régua vibradora, inserção ou ligação dos elementos exteriores (caixas, sumidouros, sifões de pavimento, etc.) das redes de instalações executadas sob o pavimento, afagamento mecânico de toda a superfície até conseguir que a argamassa fique totalmente integrada no betão e limpeza final da superfície acabada. Sem incluir a preparação da camada base existente, as juntas de construção, de retracção e de dilatação, nem as juntas perimetrais.
Inclui: Limpeza da superfície suporte. Implantação das juntas e panos de trabalho. Aplicação de níveis através de pontos, mestras de betão ou réguas. Rega da superfície base. Betonagem e compactação do betão. Aplicação manual da argamassa, assegurando-se do total cobrimento do betão fresco. Afagamento mecânico da superfície.
Critério de medição de projecto: Superfície medida em projecção horizontal, segundo documentação gráfica de Projecto.
Critério de medição de obra: Medir-se-á, em projecção horizontal, a superfície realmente executada segundo especificações de Projecto.

| Código | Un | Descrição | Rendimento | Preço | Importância |
|---|---|---|---|---|---|
| mt10hmf020Kb | m³ | Betão simples C12/15 (X0(P); D12; S3; Cl 1,0), fabricado em central, segundo NP EN 206-1. (material) | 0.105 | 76.74 | 8.06 |
| mt09bnc010s | kg | Argamassa para camada de desgaste, MasterTop 100 "BASF Construction Chemical", cor Cinzento Natural, composta de cimento, inertes seleccionados de quartzo, pigmentos orgânicos e aditivos, com uma densidade aparente de 1330 kg/m³, uma resistência à compressão de 75000 kN/m² e uma resistência à abrasão pelo método de Böhme EN 13892-3 de 10,9 cm³ / 50 cm². (material) | 5.000 | 0.50 | 2.50 |
| mq04dua020b | h | Dumper de descarga frontal de 2 t de carga útil. (equipamento) | 0.022 | 9.48 | 0.21 |
| mq06vib020 | h | Régua vibradora de 3 m. (equipamento) | 0.018 | 4.78 | 0.09 |
| mq06fra010 | h | Talocha mecânica de betão. (equipamento) | 0.634 | 5.19 | 3.29 |
| au00auh020 |  | Calha para descarga do betão. | 1.000 | 0.00 | 0.00 |
| mo019 | h | Oficial de 1ª construção. (mão de obra) | 0.337 | 2.24 | 0.75 |
| mo111 | h | Operário não qualificado construção. (mão de obra) | 0.497 | 1.42 | 0.71 |
| % | % | Custos directos complementares | 2 % | 15.61 | 0.31 |
|  |  | Custos directos |  |  | 15.92 |
