# Perfil de alumínio recoberto com madeira, para junta de separação (para ligações em desnível)

- Propriedade do ficheiro: CYPE INGENIEROS, S.A.
- Formato: FIEBDC-3/2002
- Âmbito geográfico: Moçambique
- Moeda: MZN
- Custos indirectos: 3.00 %
- IVA: 17.00 %

## R Revestimentos

### RS Pavimentos

#### RSM De madeira

**RSM060** m Perfil de alumínio recoberto com madeira, para junta de separação (para ligações em desnível).
Fornecimento e colocação de perfil de alumínio recoberto com madeira, utilizado em junta de separação (para ligações em desnível).
Inclui: Marcação da disposição das peças segundo o seu comprimento. Corte das peças. Fixação das peças.
Critério de medição de projecto: Comprimento medido segundo documentação gráfica de Projecto.
Critério de medição de obra: Medir-se-á o comprimento realmente executado segundo especificações de Projecto.

| Código | Un | Descrição | Rendimento | Preço | Importância |
|---|---|---|---|---|---|
| mt18mva120b | m | Perfil para junta de fracionamento, para pavimentos a diferentes níveis, alumínio recoberto com madeira. (material) | 1.050 | 391.93 | 411.53 |
| mo025 | h | Oficial de 1ª instalador de pavimentos de madeira. (mão de obra) | 0.201 | 69.28 | 13.93 |
| % | % | Custos directos complementares | 3 % | 425.46 | 12.76 |
|  |  | Custos directos |  |  | 438.22 |
