# Sistema "BUTECH" de pavimento de pedra natural

- Propriedade do ficheiro: CYPE INGENIEROS, S.A.
- Formato: FIEBDC-3/2002
- Âmbito geográfico: Moçambique
- Moeda: MZN
- Custos indirectos: 3.00 %
- IVA: 17.00 %

## R Revestimentos

### RS Pavimentos

#### RSP De pedra natural

**RSP015** m² Sistema "BUTECH" de pavimento de pedra natural.
Fornecimento e colocação de pavimento em mosaicos de mármore Rosa Aurora, para interiores, de 60x30x2 cm, acabamento polido; assentes com cimento cola melhorado, C2 TE S1, deformável, com deslizamento reduzido e tempo de colocação ampliado, One-flex Gris Premium "BUTECH" e colocadas sobre camada de reforço de 4 cm de argamassa de cimento CEM II/B-L 32,5 N tipo M-10 armada com malha electrossoldada AR42 100x300 mm de aço A500 EL, realizada sobre tela acústica multicamada Fonopac "BUTECH" de 2,5 mm de espessura, que actua como isolamento acústico. Inclusive formação de juntas perimetrais contínuas, de largura não menor de 5 mm, nos limites com paredes, pilares isentos e elevações de nível e, se for o caso, juntas de fracionamento e juntas estruturais ou de dilatação existentes no suporte; enchimento de juntas com argamassa de juntas cimentosa Colorstuk 0-4 "BUTECH", tipo CG 2, cor Manhattan, para juntas de até 4 mm, e limpeza.
Inclui: Limpeza, nivelamento e preparação da superfície suporte. Marcação de níveis. Colocação do isolamento. Aplicação da camada de nivelação. Implantação da disposição das peças e juntas de movimento. Aplicação da cola. Colocação dos ladrilhos com a ponta da colher de pedreiro. Verificação da planeza. Enchimento das juntas de dilatação. Enchimento de juntas de separação entre ladrilhos.
Critério de medição de projecto: Superfície construída, medida segundo documentação gráfica de Projecto. Não foi incrementada a medição por perdas, uma vez que na composição se considerou 5% a mais.
Critério de medição de obra: Medir-se-á a superfície realmente executada segundo especificações de Projecto.

| Código | Un | Descrição | Rendimento | Preço | Importância |
|---|---|---|---|---|---|
| mt16sab010a | m² | Tela acústica multicamada Fonopac "BUTECH" de 2,5 mm de espessura, constituída por uma lâmina de borracha sintética EPDM de 1 kg/m² aderida a uma lâmina de polietileno reticulado de alta densidade de 2 mm de espessura. (material) | 1.050 | 496.41 | 521.23 |
| mt16sab020 | m | Fita auto-adesiva para vedação de emendas em telas de isolamento acústico Cintex de "BUTECH". (material) | 2.000 | 38.82 | 77.64 |
| mt07ame020ddc | m² | Malha electrossoldada AR42 100x300 mm, com arames longitudinais de 4,2 mm de diâmetro e arames transversais de 4,2 mm de diâmetro, aço A500 EL. (material) | 1.050 | 123.61 | 129.79 |
| mt09mor010e | m³ | Argamassa de cimento CEM II/B-L 32,5 N tipo M-10, confeccionada em obra com 320 kg/m³ de cimento e uma proporção em volume 1/4. (material) | 0.040 | 5683.81 | 227.35 |
| mt09mcb010g | kg | Cimento cola melhorado, C2 TE S1, deformável, com deslizamento reduzido e tempo de colocação ampliado, segundo NP EN 12004, One-flex Gris Premium "BUTECH", para a colocação em camada fina do pavimento e revestimentos de mármore e material cerâmico em interiores, exteriores e piscinas, à base de cimentos de alta resistência, inertes seleccionados e alto conteúdo de resinas sintéticas. (material) | 4.000 | 95.52 | 382.08 |
| mt18bmi020dd | m² | Ladrilho de mármore nacional, Rosa Aurora, 60x30x2 cm, polido, segundo NP EN 12058. (material) | 1.050 | 6318.93 | 6634.88 |
| mt09mcb020a | kg | Argamassa de juntas cimentosa Colorstuk 0-4 "BUTECH", tipo CG2, segundo EN 13888, cor Manhattan, para juntas de até 4 mm, à base de cimentos de alta resistência, inertes seleccionados, pigmentos e aditivos específicos, para todo tipo de peças cerâmicas e pedras naturais. (material) | 1.500 | 140.71 | 211.07 |
| mt09mcb030a | kg | Aditivo de látex Cl-stuk, "BUTECH", para incrementar a resistência mecânica e a flexibilidade e diminuir a absorção de água de argamassas de enchimento de juntas. (material) | 1.250 | 68.65 | 85.81 |
| op00sie030 |  | Serra de disco de diamante, para mesa de trabalho, de corte húmido. | 1.000 | 0.00 | 0.00 |
| mo020 | h | Oficial de 1ª construção. (mão de obra) | 0.198 | 122.06 | 24.17 |
| mo113 | h | Operário não qualificado construção. (mão de obra) | 0.330 | 87.89 | 29.00 |
| mo023 | h | Oficial de 1ª ladrilhador. (mão de obra) | 0.436 | 122.06 | 53.22 |
| mo061 | h | Ajudante de ladrilhador. (mão de obra) | 0.436 | 91.26 | 39.79 |
| % | % | Custos directos complementares | 2 % | 8416.03 | 168.32 |
|  |  | Custos directos |  |  | 8584.35 |
