# Revestimento com argamassa técnica de cal hidráulica natural

- Propriedade do ficheiro: CYPE INGENIEROS, S.A.
- Formato: FIEBDC-3/2002
- Âmbito geográfico: Moçambique
- Moeda: MZN
- Custos indirectos: 3.00 %
- IVA: 17.00 %

## R Revestimentos

### RU Argamassas industriais para restauração

#### RUM Argamassas mistas

**RUM010** m² Revestimento com argamassa técnica de cal hidráulica natural, Rénocal TX ARIA "HEIDELBERGCEMENT HISPANIA", cor a escolher, aplicada em três demãos, colocação prévia de malha anti-álcalis em mudanças de material e nas testas de laje, para a restauração de um revestimento existente, em muros de pedra, obras de alvenaria de pedra e alvenaria de tijolo ou de bloco.
Formação de revestimento com argamassa técnica de cal hidráulica natural, Rénocal TX ARIA "HEIDELBERGCEMENT HISPANIA", cor a escolher, composta de conglomerante à base de cal hidráulica fotocatalítica descontaminante, cimento branco, inertes e pigmentos minerais, aplicado em três demãos, a primeira demão de 5 a 8 mm de espessura, a segunda demão de 15 a 20 mm de espessura, aplicada 48 horas depois da primeira e a terceira demão de 5 a 12 mm de espessura, aplicada 7 dias depois da segunda, para a restauração de um revestimento existente, em muros de pedra, obras de alvenaria de pedra e alvenarias de tijolo ou de bloco. Incluindo p/p de saturação do suporte com água a baixa pressão e eliminação da água restante com ar-comprimido, colocação de malha de fibra de vidro anti-álcalis para reforço de encontros entre materiais diferentes e nas testas de laje, em 20% da superfície do paramento, formação de juntas, cantos, mestras com separação entre elas não superior a três metros, arestas, reentrâncias, ombreiras, padieiras, remates nos encontros com paramentos, revestimentos ou outros elementos assentes na sua superfície.
Inclui: Saturação do suporte com água. Eliminação da água restante. Colocação da malha entre distintos materiais. Disposição dos panos de trabalho. Execução de mestras. Preparação e aplicação das sucessivas camadas. Realização de juntas e encontros. Acabamento superficial.
Critério de medição de projecto: Superfície medida segundo documentação gráfica de Projecto, sem deduzir aberturas menores que 4 m² e descontando, nas aberturas de superfície maior de 4 m², o excesso sobre 4 m².
Critério de medição de obra: Medir-se-á a superfície realmente executada segundo especificações de Projecto, descontando, nas aberturas de superfície maior de 4 m², o excesso sobre 4 m².
Critérios considerados na determinação do preço da unidade de obra: O preço não inclui a preparação do suporte.

| Código | Un | Descrição | Rendimento | Preço | Importância |
|---|---|---|---|---|---|
| mt08aaa010a | m³ | Água. (material) | 0.020 | 59.36 | 1.19 |
| mt28mit030a | kg | Argamassa técnica de cal hidráulica natural, Rénocal TX ARIA "HEIDELBERGCEMENT HISPANIA", cor a escolher, composta de conglomerante à base de cal hidráulica fotocatalítica descontaminante, cimento branco, inertes e pigmentos minerais, para aplicar como camada base, reboco e estuque. (material) | 23.000 | 136.07 | 3129.61 |
| mt09var030a | m² | Malha de fibra de vidro tecida, com impregnação de PVC, de 10x10 mm de vão de malha, anti-álcalis, de 115 a 125 g/m² e 500 µm de espessura, para armar rebocos tradicionais, emboços e argamassas. (material) | 0.210 | 61.34 | 12.88 |
| op00tal020 |  | Berbequim com misturador. | 1.000 | 0.00 | 0.00 |
| mo039 | h | Oficial de 1ª rebocador. (mão de obra) | 0.530 | 98.39 | 52.15 |
| mo111 | h | Operário especializado rebocador. (mão de obra) | 0.530 | 72.78 | 38.57 |
| % | % | Custos directos complementares | 2 % | 3234.40 | 64.69 |
|  |  | Custos directos |  |  | 3299.09 |
