# Eliminação de camada de tinta em paramento de fachada

- Propriedade do ficheiro: CYPE INGENIEROS, S.A.
- Formato: FIEBDC-3/2002
- Âmbito geográfico: Moçambique
- Moeda: MZN
- Custos indirectos: 3.00 %
- IVA: 17.00 %

## R Revestimentos

### RY Preparações, protecções, reparações e reforços de revestimentos

#### RYP Preparações

**RYP020** m² Eliminação de camada de tinta em paramento de fachada.
Eliminação de camada de tinta plástica, acabamento liso, aplicada sobre paramento de fachada, com meios manuais, aplicação com trincha de 0,18 l/m² de decapante universal de alta eficiência, impregnando a pintura existente, eliminando-a com espátula uma vez amolecida e lavagem posterior jacto de água quente à pressão até eliminar os restos de decapante.
Inclui: Protecção dos elementos da envolvente que possam ser afectados durante os trabalhos. Aplicação do decapante. Eliminação com espátula do material da decapagem. Lavagem da superfície. Recolha e eliminação da água de limpeza. Remoção e acumulação dos restos gerados. Carga dos restos gerados para camião ou contendor.
Critério de medição de projecto: Superfície medida segundo documentação gráfica de Projecto.
Critério de medição de obra: Medir-se-á a superfície realmente executada segundo especificações de Projecto.

| Código | Un | Descrição | Rendimento | Preço | Importância |
|---|---|---|---|---|---|
| mt27pfj201a | l | Decapante universal de alta eficiência, à base de dissolventes orgânicos, para aplicar com trincha ou rolo. (material) | 0.180 | 1524.79 | 274.46 |
| mt08aaa010a | m³ | Água. (material) | 0.010 | 68.61 | 0.69 |
| mq08lch020a | h | Equipamento de jacto de água à pressão. (equipamento) | 1.159 | 206.26 | 239.06 |
| op00dec010 |  | Soprador. | 1.000 | 0.00 | 0.00 |
| mo039 | h | Oficial de 1ª rebocador. (mão de obra) | 0.080 | 134.36 | 10.75 |
| mo111 | h | Operário especializado rebocador. (mão de obra) | 0.080 | 99.93 | 7.99 |
| % | % | Custos directos complementares | 2 % | 532.95 | 10.66 |
|  |  | Custos directos |  |  | 543.61 |
