# Batente para porta interior. Colocação no pavimento

- Propriedade do ficheiro: CYPE INGENIEROS, S.A.
- Formato: FIEBDC-3/2002
- Âmbito geográfico: Moçambique
- Moeda: MZN
- Custos indirectos: 3.00 %
- IVA: 17.00 %

## S Equipamentos fixos e sinalização

### SD Protecções

#### SDO Protectores para portas

**SDO010** Ud Batente para porta interior. Colocação no pavimento.
Batente para porta interior, tipo porta metálica, para colocação no pavimento, cor cinzento, fixado através de parafusos.
Inclui: Marcação dos pontos de fixação. Montagem e fixação.
Critério de medição de projecto: Número de unidades previstas, segundo documentação gráfica de Projecto.
Critério de medição de obra: Medir-se-á o número de unidades realmente colocadas segundo especificações de Projecto.

| Código | Un | Descrição | Rendimento | Preço | Importância |
|---|---|---|---|---|---|
| mt53pdi050da | Ud | Batente para porta interior, tipo porta metálica, para colocação no pavimento, cor cinzento. (material) | 1.000 | 151.78 | 151.78 |
| mt12ppl016 | Ud | Parafuso auto-roscante protegido contra a oxidação. (material) | 1.000 | 4.01 | 4.01 |
| mo080 | h | Ajudante de montador. (mão de obra) | 0.059 | 100.44 | 5.93 |
| % | % | Custos directos complementares | 2 % | 161.72 | 3.23 |
|  |  | Custos directos |  |  | 164.95 |
