# Revestimento mural interior com painel rígido protector de resinas termoplásticas de ABS

- Propriedade do ficheiro: CYPE INGENIEROS, S.A.
- Formato: FIEBDC-3/2002
- Âmbito geográfico: Moçambique
- Moeda: MZN
- Custos indirectos: 3.00 %
- IVA: 17.00 %

## S Equipamentos fixos e sinalização

### SD Protecções

#### SDR Lâminas e painéis protectores para revestimentos murais

**SDR010** m² Revestimento mural interior com painel rígido protector de resinas termoplásticas de ABS.
Revestimento mural interior com painel rígido protector de resinas termoplásticas de ABS, de 2020x2580 mm e 3 mm de espessura, de cor branca. Colocação em obra: com cola de poliuretano.
Inclui: Preparação e limpeza do paramento vertical. Marcação e corte dos painéis. Aplicação da cola. Colocação dos painéis e das peças de terminação.
Critério de medição de projecto: Superfície medida segundo documentação gráfica de Projecto.
Critério de medição de obra: Medir-se-á a superfície realmente executada segundo especificações de Projecto.

| Código | Un | Descrição | Rendimento | Preço | Importância |
|---|---|---|---|---|---|
| mt53pdi040g | m² | Painel rígido protector de resinas termoplásticas de ABS, de 2020x2580 mm e 3 mm de espessura, de cor branca, Euroclasse B-s1, d0 de reacção ao fogo, segundo NP EN 13501-1, incluindo peças de remate, peças de esquina, peças especiais e acessórios de montagem. (material) | 1.050 | 1578.54 | 1657.47 |
| mt47adc110a | kg | Cola especial de poliuretano bicomponente. (material) | 0.500 | 443.33 | 221.67 |
| mo011 | h | Oficial de 1ª montador. (mão de obra) | 0.237 | 136.52 | 32.36 |
| mo080 | h | Ajudante de montador. (mão de obra) | 0.237 | 99.31 | 23.54 |
| % | % | Custos directos complementares | 2 % | 1935.04 | 38.70 |
|  |  | Custos directos |  |  | 1973.74 |
