# Pino de aço laminado a quente

- Propriedade do ficheiro: CYPE INGENIEROS, S.A.
- Formato: FIEBDC-3/2002
- Âmbito geográfico: Moçambique
- Custos indirectos: 3.00 %
- Despesas gerais: 13.00 %
- Lucro: 6.00 %
- IVA: 16.00 %

## U Infra-estruturas no logradouro

### UM Mobiliário urbano

#### UMH Pinos

**UMH020** Ud Pino de aço laminado a quente, modelo Orbe, pé fixo BOL-O "ZIGMETAL" de 76 mm de altura, acabamento da chapa em cor cinzento aço com porta-sinais de cor azul RAL 5007. Sem complementos, fixado a uma superfície suporte (não incluída neste preço).
Fornecimento e instalação de pino de aço laminado a quente, modelo Orbe, pé fixo BOL-O "ZIGMETAL" de 76 mm de altura, formado por um corpo de uma só peça de chapa de 50x8 mm e uma base de 170 mm de diâmetro e 7 mm de espessura, acabamento da chapa em cor cinzento aço com porta-sinais de cor azul RAL 5007, fixado com buchas e parafusos de aço a uma superfície suporte (não incluída neste preço). Protecção do conjunto através de galvanização a quente de grande resistência antioxidante; tratamento desengordurante e fosfatado; lacado em estufa com poliéster ferro-texturado. Máxima aderência do revestimento exterior. Totalmente montado.
Inclui: Marcação de alinhamentos e níveis. Colocação e fixação das peças.
Critério de medição de projecto: Número de unidades previstas, segundo documentação gráfica de Projecto.
Critério de medição de obra: Medir-se-á o número de unidades realmente executadas segundo especificações de Projecto.

| Código | Un | Descrição | Rendimento | Preço | Importância |
|---|---|---|---|---|---|
| mt52mut075aaaec | Ud | Pino de aço laminado a quente, modelo Orbe, pé fixo BOL-O "ZIGMETAL" de 76 mm de altura, formado por um corpo de uma só peça de chapa de 50x8 mm e uma base de 170 mm de diâmetro e 7 mm de espessura, acabamento da chapa em cor cinzento aço com porta-sinais de cor azul RAL 5007. (material) | 1.000 | 3689.69 | 3689.69 |
| mt52mug200cb | Ud | Repercussão, na colocação de pino, de elementos de fixação sobre superfície suporte: cunhas e parafusos de aço. (material) | 1.000 | 111.48 | 111.48 |
| mo027 | h | Oficial de 1ª de obra pública. (mão de obra) | 0.489 | 69.75 | 34.11 |
| mo051 | h | Ajudante de obra pública. (mão de obra) | 0.244 | 67.75 | 16.53 |
| % | % | Custos directos complementares | 2 % | 3851.81 | 77.04 |
|  |  | Custos directos |  |  | 3928.85 |
