# Conjunto de corrimões

- Propriedade do ficheiro: CYPE INGENIEROS, S.A.
- Formato: FIEBDC-3/2002
- Âmbito geográfico: Moçambique
- Moeda: MZN
- Custos indirectos: 3.00 %
- IVA: 17.00 %

## U Infra-estruturas no logradouro

### UP Piscinas

#### UPE Equipamento exterior

**UPE020** Ud Conjunto de corrimões.
Conjunto de dois corrimões de acesso para piscina, de tubo de 43 mm de diâmetro, de aço inoxidável AISI 316L, de 470x800 mm, acabamento polido brilhante, fixados com ancoragens dotadas de mecanismo para ligação equipotencial. Inclusive marcação, ancoragens, batentes, embelezadores, juntas, tacos e parafusos.
Inclui: Colocação e fixação de acessórios e peças especiais.
Critério de medição de projecto: Número de unidades previstas, segundo documentação gráfica de Projecto.
Critério de medição de obra: Medir-se-á o número de unidades realmente executadas segundo especificações de Projecto.

| Código | Un | Descrição | Rendimento | Preço | Importância |
|---|---|---|---|---|---|
| mt47pep020a | Ud | Conjunto de dois corrimões de acesso para piscina, de tubo de 43 mm de diâmetro, de aço inoxidável AISI 316L, de 470x800 mm, acabamento polido brilhante, com ancoragens dotadas de mecanismo para ligação equipotencial, batentes, embelezadores, juntas, buchas e parafusos. (material) | 1.000 | 43225.76 | 43225.76 |
| mt09moe040 | Ud | Argamassa expansiva. (material) | 2.000 | 160.08 | 320.16 |
| mo041 | h | Oficial de 1ª construção de obra civil. (mão de obra) | 2.253 | 134.36 | 302.71 |
| mo087 | h | Ajudante de construção de obra civil. (mão de obra) | 2.253 | 100.44 | 226.29 |
| % | % | Custos directos complementares | 2 % | 44074.92 | 881.50 |
|  |  | Custos directos |  |  | 44956.42 |
