# Salva-vidas

- Propriedade do ficheiro: CYPE INGENIEROS, S.A.
- Formato: FIEBDC-3/2002
- Âmbito geográfico: Moçambique
- Moeda: MZN
- Custos indirectos: 3.00 %
- IVA: 17.00 %

## U Infra-estruturas no logradouro

### UP Piscinas

#### UPE Equipamento exterior

**UPE070** Ud Salva-vidas.
Salva-vidas para piscina, de plástico, cor laranja, de 730 mm de diâmetro.
Inclui: Montagem e fixação dos componentes.
Critério de medição de projecto: Número de unidades previstas, segundo documentação gráfica de Projecto.
Critério de medição de obra: Medir-se-á o número de unidades realmente executadas segundo especificações de Projecto.

| Código | Un | Descrição | Rendimento | Preço | Importância |
|---|---|---|---|---|---|
| mt47pep070a | Ud | Salva-vidas para piscina, de plástico, cor laranja, de 730 mm de diâmetro. (material) | 1.000 | 19835.20 | 19835.20 |
| mo080 | h | Ajudante de montador. (mão de obra) | 0.063 | 100.44 | 6.33 |
| % | % | Custos directos complementares | 2 % | 19841.53 | 396.83 |
|  |  | Custos directos |  |  | 20238.36 |
