# Estação depuradora biológica de águas residuais

- Propriedade do ficheiro: CYPE INGENIEROS, S.A.
- Formato: FIEBDC-3/2002
- Âmbito geográfico: Moçambique
- Moeda: MZN
- Custos indirectos: 3.00 %
- IVA: 17.00 %

## U Infra-estruturas no logradouro

### US Tratamento de águas residuais domésticas

#### USE Estações de tratamento de águas

**USE012** Ud Estação depuradora biológica de águas residuais, tecnologia VFL, capacidade para 40 a 120 utilizadores (população equivalente), carga média de matéria orgânica contaminante (DBO5) de 7,2 kg/dia e caudal máximo de água depurada de 16200 litros/dia.
Estação depuradora biológica de águas residuais, tecnologia VFL, capacidade para 40 a 120 utilizadores (população equivalente), carga média de matéria orgânica contaminante (DBO5) de 7,2 kg/dia e caudal máximo de água depurada de 16200 litros/dia, equipada com uma estação de bombagem, um reactor biológico tipo AT, um compressor e um depósito de lamas. Totalmente instalada e em funcionamento, sem incluir a escavação, a nivelação nem o enchimento do tardoz.
Inclui: Marcação. Colocação da estação depuradora. Ligação com as redes de abastecimento de água, de saneamento e eléctrica. Colocação em funcionamento.
Critério de medição de projecto: Número de unidades previstas, segundo documentação gráfica de Projecto.
Critério de medição de obra: Medir-se-á o número de unidades realmente executadas segundo especificações de Projecto.

| Código | Un | Descrição | Rendimento | Preço | Importância |
|---|---|---|---|---|---|
| mt46edb010l | Ud | Estação depuradora biológica de águas residuais, tecnologia VFL, capacidade para 40 a 120 utilizadores (população equivalente), carga média de matéria orgânica contaminante (DBO5) de 7,2 kg/dia e caudal máximo de água depurada de 16200 litros/dia, equipada com uma estação de bombagem, um reactor biológico tipo AT, um compressor e um depósito de lamas, segundo NP EN 12566-3. (material) | 1.000 | 1507047.21 | 1507047.21 |
| mq04cag010a | h | Camião com grua de carga máxima 6 t. (equipamento) | 1.172 | 1550.92 | 1817.68 |
| mo008 | h | Oficial de 1ª canalizador. (mão de obra) | 10.034 | 101.30 | 1016.44 |
| mo107 | h | Ajudante de canalizador. (mão de obra) | 10.034 | 73.01 | 732.58 |
| mo003 | h | Oficial de 1ª electricista. (mão de obra) | 2.509 | 101.30 | 254.16 |
| mo102 | h | Ajudante de electricista. (mão de obra) | 2.509 | 73.01 | 183.18 |
| % | % | Custos directos complementares | 2 % | 1511051.25 | 30221.03 |
|  |  | Custos directos |  |  | 1541272.28 |
