# Portão em vedação de terreno

- Propriedade do ficheiro: CYPE INGENIEROS, S.A.
- Formato: FIEBDC-3/2002
- Âmbito geográfico: Moçambique
- Moeda: MZN
- Custos indirectos: 3.00 %
- IVA: 17.00 %

## U Infra-estruturas no logradouro

### UV Vedações

#### UVP Portões

**UVP010** Ud Portão em vedação de terreno.
Portão de chapa de aço galvanizado, acabamento lacado, de uma folha de batente, dimensões 300x200 cm, perfis rectangulares em aro soco inferior realizado com chapa grecada de 1,2 mm de espessura nas duas faces, para acesso de veículos. Abertura manual. Inclusive dobradiças ou ancoragens metálicas laterais dos caixilhos, armadura portante do portão e trabalhos de união a vedação, elementos de ancoragem, ferragens de segurança e fecho, acabamento com primário antioxidante e acessórios.
Inclui: Marcação. Colocação e montagem do poste de fixação. Instalação do portão. Betonagem. Montagem do sistema de abertura. Montagem do sistema de accionamento. Inspecção e lubrificação dos mecanismos.
Critério de medição de projecto: Número de unidades previstas, segundo documentação gráfica de Projecto.
Critério de medição de obra: Medir-se-á o número de unidades realmente executadas segundo especificações de Projecto.

| Código | Un | Descrição | Rendimento | Preço | Importância |
|---|---|---|---|---|---|
| mt10hmf020Ra | m³ | Betão simples C25/30 (X0(P); D25; S2; Cl 0,4), fabricado em central, segundo NP EN 206. (material) | 0.090 | 4561.69 | 410.55 |
| mt08aaa010a | m³ | Água. (material) | 0.012 | 68.61 | 0.82 |
| mt01arg005a | t | Areia de pedreira, para argamassa preparada em obra. (material) | 0.098 | 717.47 | 70.31 |
| mt08cem000n | kg | Cimento cinzento em sacos. (material) | 15.000 | 5.64 | 84.60 |
| mt26vpc010a | m² | Portão metálico em vedação exterior, para acesso de veículos, uma folha de batente, de chapa de aço galvanizado, acabamento lacado com dobradiças ou ancoragens metálicas nos laterais dos caixilhos, armadura portante da cancela, elementos de ancoragem, ferragens de segurança e fecho, acabamento com aplicação de primário antioxidante e acessórios. Segundo EN 13241-1. (material) | 6.000 | 34580.60 | 207483.60 |
| mq06hor010 | h | Betoneira eléctrica com uma capacidade de amassadura de 160 l. (equipamento) | 0.049 | 123.37 | 6.05 |
| au00auh040 |  | Vibrador de betão, eléctrico. | 1.000 | 0.00 | 0.00 |
| mo041 | h | Oficial de 1ª construção de obra civil. (mão de obra) | 4.085 | 134.36 | 548.86 |
| mo087 | h | Ajudante de construção de obra civil. (mão de obra) | 4.680 | 100.44 | 470.06 |
| mo018 | h | Oficial de 1ª serralheiro. (mão de obra) | 1.337 | 136.12 | 181.99 |
| mo059 | h | Ajudante de serralheiro. (mão de obra) | 1.337 | 100.63 | 134.54 |
| % | % | Custos directos complementares | 2 % | 209391.38 | 4187.83 |
|  |  | Custos directos |  |  | 213579.21 |
